# B.RE. I BW71,BW144,BW160,BW195
Angebotsaufforderung (GAEB DA XML 3.2, DA83)
Projekt: A-01895-00
Währung: EUR
Nebenangebote zugelassen: ja
Vergabeart: Öffentliche Ausschreibung
Auftraggeber: Autobahn GmbH des Bundes, Niederlassung Südbayern (München), Autobahn GmbH-NL BY-S, Seidlstr.7-11, 80335 München, Seidlstraße 7-11, 80335 München, Telefon 089 54552-0, E-Mail vergabe.suedbayern@autobahn.de
Erstellt mit: GXML Toolbox V3.3 R20230829, iTWO_64 V25.0.650, 07.04.2026

## 1 A3 BW144 Instandsetzung - Bauleistung
Datum: 07.04.2026
WaGr: 99_99_01

### Abschnitt 01 Baustelleneinr., Ingenieurleist.

#### Unterabschnitt 01.01 Baustelleneinrichtung

**01.01.0010 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.01.0020 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**01.01.0030 Zustandsfeststellung durchführen**
*** Pauschalposition
Erfassung und Dokumentation des Zustands von Straßen,
Geländeoberfläche, der Vorfluter und Vorflutleitungen,
sowie der baulichen Anlagen im Baugelände.
Die Erfassung ist unter Beteiligung des AG und des
Straßenbaulastträgers bzw. Eigentümers vor Beginn der
Arbeiten durchzuführen.
Dokumentationsunterlagen herstellen und dem AG
übergeben.
Menge: 1,000 Psch

**01.01.0040 Vermessungsarbeiten**
*** Pauschalposition
Vermessungsarbeiten für die Absteckung von Bauteilen
nach Unterlagen des AG einschließlich aller Geräte- und Personalkosten durchführen.
Bauteil Kappen und Fahrbahn des BW 144 sowie Böschungen:
- Aufmessen der Bestandskappen, -üko und -fahrbahn vor Abbruch als Grundlage für die Ausführungsplanung,
- Vermessung der freigelegten Überbauplatte, Flügel und Ükoaussparung nach Abbruch der Kappen und Üko zur Kontrolle von Ist- und Soll-Zustand und zur Überarbeitung der Ausführungsplanung, falls Ist- und Soll-Zustand voneinander abweichen,
- Vermessung der Böschungen für die Ausführungsplanung der Böschungstreppen,
- Abstecken von neu herzustellenden Bauteilen,
- Vermessung der neuen Kappen für die Geländerplanung,
- Bestandsaufnahme nach Herstellung der neuen Bauteile für die neu zu erstellende Bestandsübersichtszeichnung.
Menge: 1,000 Psch

#### Unterabschnitt 01.02 Ingenieurleistungen

**01.02.0010 Bauablaufplan erstellen**
*** Pauschalposition
Bauablaufplan für die gesamte Baumaßnahme gemäß Baubeschreibung innerhalb von 21 Kalendertagen nach Auftragserteilung erstellen und vorlegen.
Bauablaufplan fortlaufend aktualisieren und Aktualisierungen wöchentlich dem AG vorlegen.
Vorlage digital.
Menge: 1,000 Psch

**01.02.0020 Standsicherheitsnachweis aufstellen**
*** Pauschalposition
StL-Nr. 1910160599
Standsicherheitsnachweis aufstellen.
Standsicherheitsnachweis für 'Bauwerk und sämtliche
Baubehelfe
Bauteile:
-Fahrbahnübergang inkl. Verankerung im Bestand
-Kappen inkl. Kappenverankerung
-Geländer inkl. Verankerung
-Schutzeinrichtungssysteme
-Trag- Arbeits und Schutzgerüste für die Kappenerneuerung.'

Standsicherheitsnachweis 'über internetbasiertes Planmanagementsystem "EPLASS" zur Prüfung liefern.'
Menge: 1,000 Psch
Leistungsbereichkatalog: 101

**01.02.0030 Ausführungszeichnungen herstellen**
*** Pauschalposition
StL-Nr. 1910161099
Ausführungszeichnungen herstellen.
Ausführungszeichnungen für 'Bauwerk und sämtliche Baubehelfe
Bauteile:
-Fahrbahnübergang inkl. Verankerung im Bestand
-Kappen inkl. Kappenverankerung
-Geländer inkl. Verankerung
-Brückenabläufe
-Tropftüllen
-Kantenschutzprofile am Überbauende
-Schutzeinrichtungssysteme
-Böschungstreppen
-Trag- Arbeits und Schutzgerüste für die Kappenerneuerung
mit prov. Gehweg.'

Ausführungszeichnungen 'über internetbasiertes Planmanagementsystem "EPLASS" zur Prüfung liefern.
Freigegebene Pläne 1-fach in Papier an den AG liefern'
Menge: 1,000 Psch
Leistungsbereichkatalog: 101

**01.02.0040 Ausgleichsgradiente**
*** Pauschalposition
Aufmaß- und Ausführungsplanung einer Ausgleichsgradiente auf der Oberfläche zur Höhenanpassung der Fahrbahnoberkante an den Bestand. Die Planung erfolgt unter Berücksichtigung der vorhandenen Bestandssituation (Fahrbahntafel) und ist mit dem AG abzustimmen.
- Aufnahme und Bewertung der vorhandenen Höhenlage und Fahrbahnstruktur
- Erstellung und Überarbeitung des Planungsvorschlags für die Ausgleichsgradiente zur Abstimmung mit dem AG
- Übergabe der Planunterlage zur Freigabe
Bauteil: A3 BW144, der Mehraufwand aufgrund der halbseitigen Sperrung ist einzukalkulieren.
Menge: 1,000 Psch

**01.02.0050 Bestandsübersichtszeich. überarb.**
*** Pauschalposition
Bestandsübersichtszeichnung gemäß Baubeschreibung hinsichtlich aller durchgeführten Umbau- und Instandsetzungsarbeiten überarbeiten.
Bestandsübersichtszeichnung über internetbasiertes Planmanagementsystem "EPLASS" zur Prüfung liefern.
Nach Berichtigung Bestandsübersichtszeichnung digital
als DWG-, DXF- und PDF-Format auf einem mit dem AG
abgestimmten Datenträger an den AG liefern
Menge: 1,000 Psch

**01.02.0060 Bestandsunterl. herst.**
*** Pauschalposition
Bestandsunterlagen nach ZTV-ING und ggf. nach
Unterlagen des AG herstellen.
Bauwerk bzw. Bauteile bzw. Unterlagen:
- Ausführungszeichnungen als Bestandspläne
- Standsicherheitsnachweis als Bestandsstatik

Bestandsunterlagen digital als DWG-, DXF-, und PDF-Format auf einem mit dem AG abgestimmten Datenträger an den AG liefern.
Menge: 1,000 Psch

**01.02.0070 BW-Daten aktualisieren (SIB-BW)**
*** Pauschalposition
Bauwerksdaten mit einem Erfassungsprogramm auf der
Datenbasis der ASB-ING hinsichtlich aller durchgeführten
Instandsetzungs- bzw. Erneuerungsarbeiten aktualisieren.

Vorhandene digitalisierte Bilder, Pläne und Dokumente
einschl. der Bauwerksskizze mit Hauptabmessungen
und Hauptbaustoffen mit erfassen.
Der aktuelle Datenbestand ist dem AG vor der Abnahme
zur Prüfung zu übergeben. Vor der Abnahme müssen die
vollständig erfassten Bauwerksdaten und das Bauwerksbuch
einschl. sämtlicher Unterlagen nach ZTV-ING
dem AG vorliegen.

Der AG übergibt dem AN nach der Vergabe einen Datenträger
mit den bereits erfassten Bauwerksdaten zur zeitnahen
Ergänzung/Fortschreibung während der Bauzeit.

Bauwerksbuch digital (PDF) zur Prüfung liefern,
1 Fertigung des Bauwerksbuchs nach Berichtigung
in Papier liefern und digital (PDF).

Übergabe der berichtigten Daten an den AG in dem
Übergabeformat der ASB-ING (CAB-Datei) auf mit dem AG
abgestimmten Datenträger.
Menge: 1,000 Psch

**01.02.0080 Fotodokumentation herst.**
*** Pauschalposition
Fotodokumentation über die Instandsetzungs- und
Umbauarbeiten am Bauwerk BW 144 herstellen.
Dokumentation digital.
Anzahl der Seiten: ca. 10 - 15
Anzahl der Fotos:  ca. 20 - 30
(Auflösung mind. 3 Mio Pixel)
Fotodokumentation und einzelne Fotos auf
einem mit dem AG abgestimmten Datenträger an den
AG liefern.
Menge: 1,000 Psch

### Abschnitt 02 Verkehrssicherung, Beschilderung

#### Unterabschnitt 02.01 Verkehrssicherung Staatsstraße St2074

**02.01.0010 Hinweisbeschild. Teilsp. St2074**
Hinweisschilder für die halbseitige Sperrung der St2074
im Bereich des BW 144 herstellen, liefern,
aufbauen, für die Dauer der Sperrung vorhalten und abbauen.

Das Hinweisschild ist 4 Wochen vor der halbseitigen Sperrung der Autobahnüberführung nach Angaben der örtlichen Bauleitung zu liefern, aufzustellen für die Dauer der Bauzeit, plus den 4 Wochen Vorlauf, vorzuhalten und zu warten.
Aufstellvorrichtung nach statischen Erfordernissen.
Mit retroreflektierender Folie Klasse RA2.
Das Material bleibt Eigentum des AN.
Aufstellvorrichtung nach Wahl des AN.
Die Entwürfe für das Hinweisschild sind dem AG vorab zur
Freigabe vorzulegen.
Hinweisbeschilderung Größe: 1.600 x 1.250 mm; Alform II,
RA2; Lieferung mit Aufstellvorrichtung, Halterungen und sonstigen Zusatzteilen
Menge: 2,000 St

**02.01.0020 Verkehrsrechtliche Anordnung einh.**
StL-Nr. 2110591599
Verkehrsrechtliche Anordnung für Einrichtung und Be-
trieb einer Verkehrssicherung nach Unterlagen des AG
einholen und zugehörige Unterlagen erstellen. Erforderliche Ortsbesichtigungen zur Erstellung der Planunterlagen durchführen.
Verkehrsrechtliche Anordnung für OZ '02.01.'

Anfallende Gebühren 'sind in diese Position einzukalkulieren.'
Menge: 1,000 St
Leistungsbereichkatalog: 105

**02.01.0030 Verkehrssich. läng. Dauer aufbauen Arbeitsstelle auß. Kraft setzen**
*** Pauschalposition
StL-Nr. 2110510519290000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'C I/5'

Vorhandene Verkehrsschilder nach Unterlagen des AG außer Kraft setzen.
Länge des Arbeitsbereiches '115 m'
Menge: 1,000 Psch
Leistungsbereichkatalog: 105

**02.01.0040 Verkehrssich. läng. Dauer vorhalten wie Vorposition**
StL-Nr. 2110511010
Verkehrssicherung längerer Dauer vorhalten, warten, instand setzen und betreiben. Vorübergehende Verkehrssicherungsmaßnahmen durchführen. Die Kontrolle der Verkehrssicherung wird gesondert vergütet.
Verkehrssicherung wie in Vorposition beschrieben.
Menge: 85,000 d
Leistungsbereichkatalog: 105

**02.01.0045 Verkehrssicherung umbauen*außer/in Kraft s.**
*** Pauschalposition
StL-Nr. 21105115090100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen nach Verkehrsführungsphase 'Bauabschnitt 1; Wechsel auf Verkehrsführungsphase Bauabschnitt 2.'

Vorhandene Verkehrsschilder nach Unterlagen des AG außer Kraft und wieder in Kraft setzen.
Menge: 1,000 Psch
Leistungsbereichkatalog: 105

**02.01.0047 Verkehrssich. läng. Dauer abbauen*in Kraft setzen**
*** Pauschalposition
StL-Nr. 211051209290
Verkehrssicherung an Arbeitsstellen längerer Dauer abbauen. Vorübergehende Verkehrssicherungsmaßnahmen
durchführen. Vorübergehende Markierung entfernen,
transportable Lichtsignalanlage, bauliches Leitelement,
mobile Stauwarnanlage, LED-Anzeigetafel und transportable Schutzeinrichtung abbauen werden gesondert
vergütet.
Nach RSA, Regelplan 'C I/5'

Vorhandene Verkehrsschilder nach Unterlagen des AG wieder in Kraft setzen.
Länge des Arbeitsbereiches '115 m.'
Menge: 1,000 Psch
Leistungsbereichkatalog: 105

**02.01.0050 Quermarkierung Typ I herstellen Haltlinie*mind. P 4 grobstr. Decke*Markierung entf.**
StL-Nr. 21105322100211
Quermarkierung Typ I als vorübergehende Markierung herstellen, warten und instand setzen. Vormarkieren.
Vorübergehende Verkehrssicherungsmaßnahmen durchführen.
Abgerechnet wird der markierte Strich.
Markierung = Haltlinie.
Verkehrsklasse mindestens P 4.
Markierung auf grobstrukturierter Asphaltdeckschicht.
Markierung entfernen. Abfall aufnehmen und nach Wahl
des AN verwerten.
Menge: 8,500 m
Leistungsbereichkatalog: 105

**02.01.0060 Transp. LSA f. Engst. aufb. u. abb. LSA Typ C*Verbind. Wahl AN Entf.ü.150bis200m*Versorg. Wahl AN VTU erstellen**
StL-Nr. 21105505214101
Transportable Lichtsignalanlage (LSA) für Engstelle
einschließlich Energieversorgung aufbauen, in Betrieb
nehmen und abbauen. Vorhalten, Kontrolle, Wartung, In-
standsetzung und Betreiben werden gesondert vergütet.
Vorübergehende Verkehrssicherungsmaßnahmen durchführen.
70 v. H. des Preises werden nach betriebsfertigem Aufbau, der Rest nach Abbau vergütet.
LSA Typ C, verkehrsabhängige Steuerung.
Verbindung nach Wahl des AN.
Entfernung der Signalgeberstandorte über 150,00 m bis
200,00 m.
Energieversorgung nach Wahl des AN.
Verkehrstechnische Unterlage bestehend aus Signallageplan, Berechnungen, Zwischenzeitenmatrix, Signalzeitenplan erstellen.
Menge: 2,000 St
Leistungsbereichkatalog: 105

**02.01.0070 Absp.g.,Warneinr. aufb. u. abb.*Typ RA2*Versorg. Wahl AN**
StL-Nr. 21105405992901
Absperrgerät oder Warneinrichtung betriebsfertig aufbauen und abbauen. Vorhalten, Kontrolle, Wartung, In-
standsetzung und Betreiben werden gesondert vergütet.
Vorübergehende Verkehrssicherungsmaßnahmen durchführen.
70 v. H. des Preises werden nach betriebsfertigem Aufbau, der Rest nach Abbau vergütet.
Absperrgerät oder Warneinrichtung 'Absperrschrankengitter
(Zeichen 600) Größe 250 x 2000 mm mit Aufstellvorrichtung'

Mit retroreflektierender Folie Klasse RA2.
Mit 'Richtstrahler einseitig, gelbes Dauerlicht, WL1,
Abstand 9m je 1 St'

Energieversorgung nach Wahl des AN.
Menge: 26,000 St
Leistungsbereichkatalog: 105

**02.01.0080 Absp.g.,Warneinr. vorhalten wie Vorposition**
StL-Nr. 2110541001
Absperrgerät oder Warneinrichtung vorhalten, warten,
instand setzen und betreiben. Vorübergehende Verkehrssicherungsmaßnahmen durchführen. Die Kontrolle wird gesondert vergütet.
Absperrgerät oder Warneinrichtung wie in Vorposition
beschrieben.
Menge: 1020,000 Std
Leistungsbereichkatalog: 105

**02.01.0090 Kontrolle d. Verkehrss. an Arb.st. einmal täglich*schrift.Dokument**
StL-Nr. 2110590511
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Schriftliche Dokumentation der Kontrolle nach Unterlagen des AG.
Menge: 85,000 d
Leistungsbereichkatalog: 105

#### Unterabschnitt 02.02 Verkehrssicherung Geh-u Radweg WL LA

*Hinweis: Vollsperrung Geh- und Radweg zum Aufbau Kappengerüst*
Verkehrssicherung zum Auf- und Abbau der Kappengerüste
im Bereich des Geh- und Radwegs unter dem Brückenbauwerk
auf der WL-Seite Landshut.
Für den Auf- und Abbau der Kappengerüste sind nächtliche
Vollsperrungen des Betriebswegs notwendig. Der Geh- und
Radweg bzw. Betriebsweg ist umzuleiten.

**02.02.0010 Verkehrsrechtliche Anordnung einh.**
StL-Nr. 2110591599
Verkehrsrechtliche Anordnung für Einrichtung und Be-
trieb einer Verkehrssicherung nach Unterlagen des AG
einholen und zugehörige Unterlagen erstellen. Erforderliche Ortsbesichtigungen zur Erstellung der Planunterlagen durchführen.
Verkehrsrechtliche Anordnung für OZ '02.02.'

Anfallende Gebühren 'sind in diese Position einzukalkulieren.'
Menge: 1,000 St
Leistungsbereichkatalog: 105

**02.02.0020 Absp.g.,Warneinr. aufb. u. abb. Abspsch. 250x2000*Typ RA2 5 Strah.eins. rot*Versorg. Wahl AN**
StL-Nr. 21105405052401
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung nach Wahl des AN.
Menge: 6,000 St
Leistungsbereichkatalog: 105

**02.02.0030 Absp.g.,Warneinr. vorhalten wie Vorposition**
StL-Nr. 2110541001
Absperrgerät oder Warneinrichtung vorhalten, warten,
instand setzen und betreiben. Vorübergehende Verkehrssicherungsmaßnahmen durchführen. Die Kontrolle wird gesondert vergütet.
Absperrgerät oder Warneinrichtung wie in Vorposition
beschrieben.
Menge: 120,000 Std
Leistungsbereichkatalog: 105

**02.02.0040 Verkehrssch.komb. aufb.,abb.,vorh. VSch + ZSch H2 Größe 2*Typ RA2 Höhe 2,00 m*über 2 bis 7 Tage**
StL-Nr. 2110522029220932
Verkehrsschildkombination aufbauen, vorhalten, warten,
instand setzen und abbauen. Aufstellvorrichtung nach
statischen Erfordernissen. Vorübergehende Verkehrssicherungsmaßnahmen durchführen. Die Kontrolle wird gesondert vergütet.
Verkehrsschildkombination = 1 Verkehrsschild und Zu-
satzschild Höhe 2.
Verkehrsschild 'Zeichen 250 und Zusatzzeichen 1028-30
Baustellenfahrzeuge frei'

Größe 2.
Retroreflektierend mit Folie Klasse RA2.
Aufstellvorrichtung 'mit Fußplattenträger und Fußplatten
nach statischen Erfordernissen'

Aufstellhöhe über der Verkehrsfläche = 2,00 m.
Einsatzzeit über 2 bis 7 Tage.
Menge: 2,000 St
Leistungsbereichkatalog: 105

**02.02.0050 Verkehrsschild aufb., abb., vorh.*Größe 1 Typ RA2 Höhe 2,20 m*über 2 bis 7 Tage**
StL-Nr. 2110520891209402
Verkehrsschild aufbauen, vorhalten, warten, instand
setzen und abbauen. Aufstellvorrichtung nach statischen
Erfordernissen. Vorübergehende Verkehrssicherungsmaßnahmen durchführen. Die Kontrolle wird gesondert
vergütet.
Verkehrsschild 'Z. 455.1'

Größe 1.
Retroreflektierend mit Folie Klasse RA2.
Aufstellvorrichtung 'nach Wahl des AN'

Aufstellhöhe über der Verkehrsfläche = 2,20 m.
Einsatzzeit über 2 bis 7 Tage.
Menge: 10,000 St
Leistungsbereichkatalog: 105

**02.02.0060 Verkehrsschild aufb., abb., vorh.*Größe 1 Typ RA2 Höhe 2,20 m*über 2 bis 7 Tage**
StL-Nr. 2110520891209402
Verkehrsschild aufbauen, vorhalten, warten, instand
setzen und abbauen. Aufstellvorrichtung nach statischen
Erfordernissen. Vorübergehende Verkehrssicherungsmaßnahmen durchführen. Die Kontrolle wird gesondert
vergütet.
Verkehrsschild 'Z. 455.2'

Größe 1.
Retroreflektierend mit Folie Klasse RA2.
Aufstellvorrichtung 'nach Wahl des AN'

Aufstellhöhe über der Verkehrsfläche = 2,20 m.
Einsatzzeit über 2 bis 7 Tage.
Menge: 2,000 St
Leistungsbereichkatalog: 105

**02.02.0070 Verkehrsschild verändern*Höhe bis 2,00 m t.a./i.Kraft setz*mob.Auskreuzvorr.**
StL-Nr. 211052109161
Vorhandenes Verkehrsschild verändern, vorhalten, warten
und instand setzen. Vorübergehende Verkehrssicherungsmaßnahmen durchführen. Die Kontrolle wird gesondert
vergütet.
Verkehrsschild 'Wegweiser und Pfeilwegweiser,
verschiedene Größen'

Neben der Fahrbahn. Aufstellhöhe bis 2,00 m.
Verkehrsschild berührungslos teilweise außer Kraft und
wieder in Kraft setzen nach Unterlagen des AG.
Verkehrsschild außer Kraft setzen mit mobiler Auskreuzvorrichtung.
Menge: 5,000 St
Leistungsbereichkatalog: 105

**02.02.0080 Kontrolle d. Verkehrss. a. Uml.str. einmal täglich*schriftl.Dokument**
StL-Nr. 2110591011
Kontrolle der temporären Verkehrsschilder, vorübergehenden Markierungen, transportablen Lichtsignalanlagen,
baulichen Leitelemente und transportablen Schutzeinrichtungen auf Umleitungsstrecke gemäß ZTV-SA durchführen. Die Kontrolle ist unmittelbar nach deren Durchführung zu erfassen und zu dokumentieren. Arbeits- und
Hilfsmittel sind vom AN zu stellen und dem AG jederzeit
zugänglich zu machen.
Kontrolle einmal täglich.
Schriftliche Dokumentation der Kontrolle nach Unterlagen des AG.
Menge: 5,000 d
Leistungsbereichkatalog: 105

#### Unterabschnitt 02.03 Verkehrssicherung Autobahn BAB A3

*Hinweis: Verkehrssicherung zum Auf- und*
Verkehrssicherung zum Auf- und Abbau der Kappengerüste und
zur Probenentnahme an den Lagersockeln am Mittelpfeiler.

**02.03.0010 Verk.sich. kürzerer Dauer durchf.*stat. Arbeitsst. bei Dunkelheit*Anordnung n. Unt.**
StL-Nr. 2110513590199210
Verkehrssicherung an Arbeitsstellen von kürzerer Dauer
betriebsfertig aufbauen, vorhalten, warten, instand
setzen, betreiben und abbauen. Vorübergehende Verkehrssicherungsmaßnahmen durchführen.
Nach RSA, Regelplan 'D IV/1l'

Für stationäre Arbeitsstelle.
Länge des Arbeitsbereiches 'bis 200 m'

Gesamtdauer der Verkehrsführung 'max. 8 h'

Bei Dunkelheit.
Verkehrsrechtliche Anordnung nach Unterlagen des AG
einholen und zugehörige Unterlagen erstellen. Erforderliche Ortsbesichtigungen zur Erstellung der Planunterlagen für die verkehrsrechtliche Anordnung durchführen.
Menge: 10,000 St
Leistungsbereichkatalog: 105

**02.03.0020 Verk.sich. kürzerer Dauer durchf.*stat. Arbeitsst. bei Dunkelheit*Anordnung n. Unt.**
StL-Nr. 2110513590199210
Verkehrssicherung an Arbeitsstellen von kürzerer Dauer
betriebsfertig aufbauen, vorhalten, warten, instand
setzen, betreiben und abbauen. Vorübergehende Verkehrssicherungsmaßnahmen durchführen.
Nach RSA, Regelplan 'D IV/1r'

Für stationäre Arbeitsstelle.
Länge des Arbeitsbereiches 'bis 200 m'

Gesamtdauer der Verkehrsführung 'max. 8 h'

Bei Dunkelheit.
Verkehrsrechtliche Anordnung nach Unterlagen des AG
einholen und zugehörige Unterlagen erstellen. Erforderliche Ortsbesichtigungen zur Erstellung der Planunterlagen für die verkehrsrechtliche Anordnung durchführen.
Menge: 10,000 St
Leistungsbereichkatalog: 105

**02.03.0030 Verk.sich. kürzerer Dauer durchf.*stat. Arbeitsst. bei Dunkelheit*Anordnung n. Unt.**
StL-Nr. 2110513590199210
Verkehrssicherung an Arbeitsstellen von kürzerer Dauer
betriebsfertig aufbauen, vorhalten, warten, instand
setzen, betreiben und abbauen. Vorübergehende Verkehrssicherungsmaßnahmen durchführen.
Nach RSA, Regelplan 'Musterplan D IV / 4 (NL SBY)'

Für stationäre Arbeitsstelle.
Länge des Arbeitsbereiches 'bis 200 m'

Gesamtdauer der Verkehrsführung 'max. 8 h'

Bei Dunkelheit.
Verkehrsrechtliche Anordnung nach Unterlagen des AG
einholen und zugehörige Unterlagen erstellen. Erforderliche Ortsbesichtigungen zur Erstellung der Planunterlagen für die verkehrsrechtliche Anordnung durchführen.
Menge: 10,000 St
Leistungsbereichkatalog: 105

**02.03.0040 Verk.sich. kürzerer Dauer durchf.*stat. Arbeitsst. bei Tageslicht*Anordnung n. Unt.**
StL-Nr. 2110513590199110
Verkehrssicherung an Arbeitsstellen von kürzerer Dauer
betriebsfertig aufbauen, vorhalten, warten, instand
setzen, betreiben und abbauen. Vorübergehende Verkehrssicherungsmaßnahmen durchführen.
Nach RSA, Regelplan 'Bild D-5'

Für stationäre Arbeitsstelle.
Länge des Arbeitsbereiches 'bis 200 m'

Gesamtdauer der Verkehrsführung 'max. 8 h'

Bei Tageslicht.
Verkehrsrechtliche Anordnung nach Unterlagen des AG
einholen und zugehörige Unterlagen erstellen. Erforderliche Ortsbesichtigungen zur Erstellung der Planunterlagen für die verkehrsrechtliche Anordnung durchführen.
Menge: 10,000 St
Leistungsbereichkatalog: 105

### Abschnitt 03 Erdbau

#### Unterabschnitt 03.01 Oberboden

*Hinweis: Oberboden*
Oberboden im Bereich der neu herzustellenden Böschungstreppen und im Bereich der Dammkronenverbreiterung für
den provisorischen Gehweg.

**03.01.0010 Oberboden abtragen und lagern Abtr.über 10-30cm*Oberbod.i.lagern Abrechnung Abtrag**
StL-Nr. 24106110002101
Oberboden ggf. einschließlich Vegetationsdecke abtragen
und lagern. Oberboden in regelmäßig geformten Mieten
locker aufsetzen. Ansaat und Mähen einer Decksaat werden gesondert vergütet. Beschreibung der Homogenbereiche nach Unterlagen des AG.
Dicke des Abtrages über 10 bis 30 cm.
Oberboden innerhalb der Baustelle lagern.
Abrechnung nach Abtragsprofilen.
Menge: 20,000 m3
Leistungsbereichkatalog: 106

**03.01.0020 Oberboden abtragen Abtrag ü. 10-30cm*Oberb.Verw. AN Abrechnung Abtrag**
StL-Nr. 24106120002101
Oberboden ggf. einschließlich Vegetationsdecke abtragen. Homogenbereiche nach Unterlagen des AG.
Dicke des Abtrages über 10 bis 30 cm.
Oberboden nach Wahl des AN verwerten.
Abrechnung nach Abtragsprofilen.
Menge: 7,000 m3
Leistungsbereichkatalog: 106

**03.01.0030 Oberboden des AG andecken Böschungen Boden i. aufnehm.*Abrechng.Auftrag**
StL-Nr. 24106150010911
Gelagerten Oberboden des AG profilgerecht andecken. Ho-
mogenbereiche nach Unterlagen des AG.
Andeckung auf Böschungen. Vorhandene Böschung vor Auftrag des Oberbodens aufrauen und mit Rillen versehen.
Dicke der Andeckung '10 - 30 cm'

Oberboden innerhalb der Baustelle aufnehmen.
Abrechnung nach Auftragsprofilen.
Menge: 20,000 m3
Leistungsbereichkatalog: 106

#### Unterabschnitt 03.02 Vorarbeiten und Landschaftsbau

**03.02.0010 Strauchbestand roden Höhe bis 2 m*Neigung über 1:4 S.Abr. Verw. AN**
StL-Nr. 24106010110001
Strauchbestand und sonstiger Aufwuchs bis 0,10 m Stammdurchmesser, in 1,00 m Höhe über dem Erdboden gemessen,
mit Wurzelwerk roden. Abrechnung nach Fläche der
größten Ausdehnung des Strauchwerks.
Mittlere Höhe bis 2,00 m.
Neigung der Rodungsfläche steiler als 1:4.
Schlagabraum nach Wahl des AN verwerten.
Menge: 10,000 m2
Leistungsbereichkatalog: 106

**03.02.0020 Rasenansaat mit RSM Regio herst. steiler 1:3 Feinplanum herst.*Menge 5 g/m2 UG 16*Grundmischung**
StL-Nr. 2110720429221610
Rasenansaat mit RSM Regio herstellen. Saatgut ohne Entmischung ausbringen, einarbeiten und andrücken.
Neigung der Fläche steiler 1:3.
Fläche 'im Anschlussbereich des Bauwerks und der
Böschungen'

Feinplanum herstellen.
Saatgutmenge = 5 g/m2.
Regiosaatgutmischung (RSM Regio), Ursprungsgebiet 16,
Unterbayrische Hügel- und Plattenregion.
Standortvariante Grundmischung.
Menge: 20,000 m2
Leistungsbereichkatalog: 107

### Abschnitt 04 Baugruben

#### Unterabschnitt 04.01 Baugruben

**04.01.0010 Baugrube herstellen Aush.i.lagern**
StL-Nr. 24108107099020
Baugrube nach Unterlagen des AG herstellen.
Beschreibung der Homogenbereiche nach Unterlagen des
AG. Verbau wird gesondert vergütet.
Baugrube 'im Bereich der Widerlagerflügel und Überbauabschlüsse zur Erneuerung der Kappen inkl. Kappenschürze,
sowie des Fahrbahnübergängs und der Abschlussprofile.'

Baugrubentiefe 'im Fahrbahnbereich 15 cm unter FSS, im
Bereich des Geh- und Radwegs 60 cm unter FSS'

Aushub innerhalb der Baustelle lagern.
Menge: 45,000 m3
Leistungsbereichkatalog: 108

**04.01.0020 Boden des AG in Baugrube einbauen Boden gelagert**
StL-Nr. 241081172900
Boden des AG in Baugrube nach Unterlagen des AG einbauen und verdichten einschl. ggf. erforderlicher
Wasserzugabe.
Boden, innerhalb der Baustelle gelagert, aufnehmen.
Baugrube für 'im Bereich der Widerlagerflügel und Überbauabschlüsse zur Erneuerung der Kappen inkl. Kappenschürze,
sowie des Fahrbahnübergängs und der Abschlussprofile.'
Menge: 45,000 m3
Leistungsbereichkatalog: 108

### Abschnitt 05 Brücken- und Straßenentwässerung

#### Unterabschnitt 05.01 Brückenentwässerung

**05.01.0010 Brückenablauf in Betonbauteil einb. Stahlbetonüberbau*Rost 300 x 500 mm dämpfende Einlage*senkr. Abgang 150 schraublos**
StL-Nr. 21111214130121
Brückenablauf aus Gusseisen mit Sickerschlitzen in Be-
tonbauteil nach Unterlagen des AG einbauen. Dichtungsschicht anschließen. Sickerschicht aus kunstharzgebundenem Einkornbeton 8-16 mm rundum einbauen.
Einbauort = Stahlbetonüberbau.
Rost 300 x 500 mm.
Ablauf mit dämpfender Einlage.
Unterteil mit senkrechtem Abgang, DN/ID 150.
Rostverriegelung schraublos.
Menge: 3,000 St
Leistungsbereichkatalog: 111

**05.01.0020 Tropftülle in vorhand. Überbau einb**
StL-Nr. 2111123499
Tropftülle mit Sickerschicht und Lochblechabdeckung in
vorhandenen Überbau nach Unterlagen des AG einbauen.
Bohrloch mittels Kernbohrung herstellen. Tropftülle mit
Zementmörtel mit Kunststoffzusatz (RM) und Haftbrücke
einbauen. Anfallendes Abbruchgut nach Wahl des AN verwerten.
Ausführung 'nach Richtzeichnung Was 11. Einbau der
Tropftülle in das beim Ausbau der alten Tropftülle
entstandene Bohrloch.'
Menge: 2,000 St
Leistungsbereichkatalog: 111

**05.01.0030 Dränschicht an Bauwerk herstellen*Matte, RiZ Was 7**
StL-Nr. 2111110491
Dränschicht an erdberührten Flächen von Bauwerken nach
Unterlagen des AG herstellen. Abgerechnet wird die bedeckte Wandfläche.
Dränschicht 'hintere Kammerwand'

Dränschicht aus Dränmatte nach Richtzeichnung Was 7.
Menge: 24,000 m2
Leistungsbereichkatalog: 111

**05.01.0040 Rohrl. aus nichtrost. Stahl herst. Überbau*DN/ID 150*Wanddicke 2 mm beschichten*Ankersch. vorh.**
StL-Nr. 21111319111103
Rohrleitung aus nichtrostendem Stahl, Werkstoff-Nr.
1.4571, längsgeschweißt, für Brückenentwässerung aus
muffenlosen Rohren und Formstücken einschließlich Reinigungsöffnungen, Verankerungen, Aufhängungen, Aussteifungen, Unterstützungen und Anschlüssen entsprechend
statischen und konstruktiven Erfordernissen nach Unterlagen des AG herstellen. Abgerechnet wird nach Länge in
der Achse der Rohrleitung.
Einbauort = Überbau.
Rohr DN/ID 150.
Wanddicke = 2 mm.
Oberfläche beschichten nach Unterlagen des AG.
Ankerschienen vorhanden.
Menge: 3,000 m
Leistungsbereichkatalog: 111

*Hinweis: Anschluss an bestehende Fallleitung*
Der Brückenablauf im Bereich des Mittelpfeilers ist
an die bestehnde Fallleitung DN125 am Pfeiler anzuschließen.

**05.01.0050 Rohrl. aus nichtrost. Stahl herst. Überbau Wanddicke 2 mm*beschichten Ankersch. vorh.**
StL-Nr. 21111319191103
Rohrleitung aus nichtrostendem Stahl, Werkstoff-Nr.
1.4571, längsgeschweißt, für Brückenentwässerung aus
muffenlosen Rohren und Formstücken einschließlich Reinigungsöffnungen, Verankerungen, Aufhängungen, Aussteifungen, Unterstützungen und Anschlüssen entsprechend
statischen und konstruktiven Erfordernissen nach Unterlagen des AG herstellen. Abgerechnet wird nach Länge in
der Achse der Rohrleitung.
Einbauort = Überbau.
Rohr DN/ID '125'

Wanddicke = 2 mm.
Oberfläche beschichten nach Unterlagen des AG.
Ankerschienen vorhanden.
Menge: 1,500 m
Leistungsbereichkatalog: 111

#### Unterabschnitt 05.02 Straßenentwässerung

**05.02.0010 Aufsatz für Straßenabl. anpassen in Asphalt-Fläche*ADicke ü.20-30 cm**
StL-Nr. 241105352390
Aufsatz des Straßenablaufs freilegen und entsprechend
Bauablauf an die neue planmäßige Höhe anpassen. Aufbrucharbeiten zum Freilegen des Aufsatzes ausführen.
Flächenbefestigung herstellen. Ausbauen sowie Liefern
und Einbauen von Schachtteilen werden gesondert
vergütet.
Umgebende Fläche = Asphalt.
Aufbruchdicke über 20 bis 30 cm.
Aufsatz 'an neue Deckschicht angleichen.'
Menge: 2,000 St
Leistungsbereichkatalog: 110

### Abschnitt 06 Schichten ohne Bindemittel

#### Unterabschnitt 06.01 Hinterfüllbereich Widerl., Bankett

**06.01.0010 Unterlage profilieren*DPr mind.100 v.H. Unebenh. max.2 cm**
StL-Nr. 221120199501
Unterlage für Schicht ohne Bindemittel auf Sollhöhe
nach Unterlagen des AG profilieren und verdichten.
Liefern von Baustoff bzw. Entfernen von überschüssigem Baustoff wird gesondert vergütet. Erschwernisse
durch Einbauten werden gesondert vergütet.
Unterlage 'ungebundene Tragschicht
im Widerlagerbereich bis 2 m hinter Flügelende und im
Bereich des anschließenden Geh- und Radwegs'

Verdichtungsgrad DPr mindestens 100 v.H.
Unebenheit innerhalb einer 4,00 m langen Messstrecke
höchstens 2 cm in Längs- und Querrichtung.
Menge: 160,000 m2
Leistungsbereichkatalog: 112

*Hinweis: FSS Fahrbahnbereich*
FSS im Fahrbahn-/Hinterfüllbereich

**06.01.0020 Frostschutzschicht herstellen KL. F.Einb. o. F. URA+Einbaudoku*DPr min. 100 v.H.*Abrechng. Auftrag**
StL-Nr. 2411221060991191
Frostschutzschicht herstellen.
In kleinen Flächen, Einbau ohne Fertiger.
Baustoffgemisch 'Frostschutz 0/45'

Umweltrelevante Anforderungen beim Einsatz von Baustoffgemischen einschließlich Einbaudokumentation nach
Unterlagen des AG. Einbaudokumentation übergeben.
Verdichtungsgrad DPr mindestens 100 v.H.
Einbaudicke 'min. 58 cm'

Abrechnung nach Auftragsprofilen.
Menge: 80,000 m3
Leistungsbereichkatalog: 112

*Hinweis: FSS Geh- und Radweg*
FSS im Bereich des Geh- und Radwegs

**06.01.0030 Frostschutzschicht herstellen KL. F.Einb. o. F. URA+Einbaudoku*DPr min. 100 v.H.*Abrechng. Auftrag**
StL-Nr. 2411221060991191
Frostschutzschicht herstellen.
In kleinen Flächen, Einbau ohne Fertiger.
Baustoffgemisch 'Frostschutz 0/45'

Umweltrelevante Anforderungen beim Einsatz von Baustoffgemischen einschließlich Einbaudokumentation nach
Unterlagen des AG. Einbaudokumentation übergeben.
Verdichtungsgrad DPr mindestens 100 v.H.
Einbaudicke '30 cm'

Abrechnung nach Auftragsprofilen.
Menge: 15,000 m3
Leistungsbereichkatalog: 112

**06.01.0040 Bankett profilgerecht herstellen Neben Fahrbahn*Baustoffgemisch*12 tief+ 6 hoch**
StL-Nr. 22112701129190
Bankett gemäß ZTV E-StB profilgerecht herstellen. Er-
schwernisse durch Einbauten, Schächte und Straßenabläufe werden gesondert vergütet.
Neben Verkehrsfläche Fahrbahn.
Baustoffgemisch gemäß ZTV E-StB.
Einbau 'im Bereich der Baugruben vor und nach den
Gesimskappen des BW 144 in einer Breite von 1,5 m'

Querneigung 12 v.H. am tiefliegenden und 6 v.H. am
hochliegenden Fahrbahnrand.
Einbau 'bündig mit Bordstein bzw. Fahrbahnrand.'
Menge: 4,000 m3
Leistungsbereichkatalog: 112

### Abschnitt 07 Asphaltbauweisen

*Hinweis: Sämtliche Asphaltschichten sind*
Sämtliche Asphaltschichten sind temperaturabgesenkt
herzustellen. Die Temperaturabsenkung
kann durch organische, mineralische, oberflächenaktive
Zusätze oder durch die
Schaumbitumentechnologie erfolgen. Hierbei sind die
Festlegungen für die Temperatur des
Asphaltmischgutes gem. den beiliegenden "Zusätzlichen
Technischen Vertragsbedingungen -
Ergänzungen und Änderungen" zu berücksichtigen.
Bei den angegebenen Bindemittelpaaren handelt es sich
jeweils um ein resultierendes Bindemittel;
die Auswahl des Bindemittels erfolgt durch den Auftragnehmer
in Abhängigkeit vom gewählten
Verfahren der Temperaturabsenkung.

#### Unterabschnitt 07.01 Asphaltschichten

*Hinweis: Anbaubereich*
Asphaltschichten im Anbaubereich des Bauwerks

**07.01.0010 Asphalttragsch. aus AC 32 TS herst. Bk10*Dicke 12 cm Kalksteinfüller*mehrschicht.unten**
StL-Nr. 23113108349139
Asphalttragschicht aus Asphalttragschichtmischgut
AC 32 T S herstellen. Anlieferung des Asphaltmischguts
in thermoisolierten Transportbehältern.
In Verkehrsflächen der Belastungsklasse Bk10.
Einbaudicke = 12 cm.
Bindemittel 'resultierendes Bindemittelpaar
[50/70 // 50/80 VL]'

Fremdfüller = Kalksteinfüller.
Als untere Schicht einer mehrschichtigen Asphalttragschicht.
Einbau 'im Anbaubereich bis 5 m hinter
Flügelende; Einbau jeweils halbseitig (2 Bauabschnitte)'
Menge: 130,000 m2
Leistungsbereichkatalog: 113

**07.01.0020 Asphalttragsch. aus AC 22 T S herst Bk10*Dicke 10 cm Kalksteinfüller*mehrschicht.oben**
StL-Nr. 23113118359129
Asphalttragschicht aus Asphalttragschichtmischgut
AC 22 T S herstellen. Anlieferung des Asphaltmischguts
in thermoisolierten Transportbehältern.
In Verkehrsflächen der Belastungsklasse Bk10.
Einbaudicke = 10 cm.
Bindemittel 'resultierendes Bindemittelpaar
[50/70 // 50/80 VL]'

Fremdfüller = Kalksteinfüller.
Als obere Schicht einer mehrschichtigen Asphalttragschicht.
Einbau 'im Anbaubereich bis 5 m hinter
Flügelende; Einbau jeweils halbseitig (2 Bauabschnitte)'
Menge: 130,000 m2
Leistungsbereichkatalog: 113

*Hinweis: Bauwerksbereich*
Asphaltschichten im Bereich des Bauwerks
halbseitig herstellen (2 Bauabschnitte).

**07.01.0030 Asphaltschutzschicht herstellen zwischen Kappen*MA11S,Bk100-Bk3,2 Dicke 3,5 cm*Bimi30/45+2NA+vvZ*ohne Asph.Granul. maschinell**
StL-Nr. 2311380711269101
Asphaltschutzschicht auf Dichtungsschicht herstellen.
Fugen herstellen und verfüllen wird gesondert vergütet.
Einbaubreiten nach Unterlagen des AG.
Bauteil = Überbau zwischen den Kappen.
Asphaltschutzschicht aus MA 11 S. Einbau in Verkehrsflächen der Belastungsklassen Bk100 bis Bk3,2.
Einbaudicke = 3,5 cm.
Bindemittel = 30/45 und 2 M.-v.H. Naturasphalt mit viskositätsveränderndem Zusatz.
Fremdfüller 'Kalksteinmehl
Gussasphaltschutzschicht, einschl. Herstellung der Randstreifen und einschl. Nachbehandlung der Einbaunähte
und Fugen mit einem Nahtheizgerät'

Asphaltschutzschicht ohne Verwendung von Asphaltgranulat aus Gussasphalt.
Einbau maschinell.
Menge: 595,000 m2
Leistungsbereichkatalog: 113

**07.01.0040 Asphaltschutzschicht herstellen zwischen Kappen*MA11S,Bk100-Bk3,2 Bimi30/45+2NA+vvZ ohne Asph.Granul.*maschinell**
StL-Nr. 23113812116911
Asphaltschutzschicht auf Dichtungsschicht zum Ausgleich
nach Unterlagen des AG herstellen. Fugen herstellen und
verfüllen wird gesondert vergütet.
Bauteil = Überbau zwischen den Kappen.
Asphaltschutzschicht aus MA 11 S. Einbau in Verkehrsflächen der Belastungsklassen Bk100 bis Bk3,2.
Bindemittel = 30/45 und 2 M.-v.H. Naturasphalt mit viskositätsveränderndem Zusatz.
Fremdfüller 'Kalksteinmehl.
Gussasphaltmehreinbau in der Schutzschicht zum Ausgleich
von Unebenheiten in der Fahrbahntafel und zur Profilverbesserung bzw. - berichtigung, ggf. einschl. des Mehraufwandes beim Herstellen und Schließen der Fugen.'

Asphaltschutzschicht ohne Verwendung von Asphaltgranulat aus Gussasphalt.
Einbau maschinell.
Menge: 15,000 t
Leistungsbereichkatalog: 113

**07.01.0050 Streifen/Rinne aus MA herst. Bw Bk10+Bk3,2 MA 11 S*Bit.30/45+2NA+vvZ*ohne Asph.Granul. Handeinbau**
StL-Nr. 2311367269169101
Streifen bzw. Rinne aus Gussasphalt herstellen.
Auf Bauwerken mit Verkehrsflächen der Belastungsklasse
Bk10 und Bk3,2.
Einbau 'als Randstreifen in der Deckschicht am tiefen Fahrbahnrand, Breite 30 cm, Dicke 4 cm'

Mischgut = Gussasphalt MA 11 S
Bindemittel = 30/45 und 2 M.-v.H. Naturasphalt mit viskositätsveränderndem Zusatz bzw. einem entsprechend
viskositätsveränderten Bindemittel 30/45.
Fremdfüller 'Kalksteinmehl'

Gussasphalt ohne Verwendung von Asphaltgranulat.
Einbau von Hand.
Menge: 70,000 m
Leistungsbereichkatalog: 113

*Hinweis: Geh- und Radweg*
Asphaltschichten im Bereich des Geh- und Radwegs

**07.01.0060 Asphalttragsch. aus AC 22 T L herst Geh- und Radwege*Dicke 8 cm*Kalksteinfüller**
StL-Nr. 231131781391
Asphalttragschicht aus Asphalttragschichtmischgut
AC 22 T L herstellen. Anlieferung des Asphaltmischguts
in thermoisolierten Transportbehältern.
In Verkehrsflächen für Geh- und Radwege.
Einbaudicke = 8 cm.
Bindemittel 'resultierendes Bindemittelpaar
[70/100 // 50/80 VL]'

Fremdfüller = Kalksteinfüller.
Menge: 44,000 m2
Leistungsbereichkatalog: 113

**07.01.0070 Asphaltdecksch. aus AC 5 D L herst. Geh- und Radwege*Dicke 2 cm**
StL-Nr. 2311336813900000
Asphaltdeckschicht aus Asphaltbeton für Asphaltdeckschichten AC 5 D L herstellen. Anlieferung des
Asphaltmischguts in thermoisolierten
Transportbehältern.
In Verkehrsflächen für Geh- und Radwege.
Einbaudicke = 2 cm.
Bindemittel 'resultierendes Bindemittelpaar
[70/100 // 50/80 VL]'
Menge: 44,000 m2
Leistungsbereichkatalog: 113

#### Unterabschnitt 07.02 Asphaltdeckschicht St2074

**07.02.0010 Asphaltdecksch. aus AC 11 D S herst Bk10*Dicke 4 cm**
StL-Nr. 2311331811900009
Asphaltdeckschicht aus Asphaltbeton für Asphaltdeckschichten AC 11 D S herstellen. Anlieferung des
Asphaltmischguts in thermoisolierten
Transportbehältern.
In Verkehrsflächen der Belastungsklasse Bk10.
Einbaudicke = 4 cm.
Bindemittel 'resultierendes Bindemittelpaar
[25/55-55 A // PmB 25/45 VL]'

Einbau 'im Anbaubereich bis 5 m hinter
Flügelende; Einbau jeweils halbseitig (2 Bauabschnitte)'
Menge: 320,000 m2
Leistungsbereichkatalog: 113

**07.02.0020 Asphaltdecksch. aus AC 11 D S herst Bk10*Dicke 4 cm**
StL-Nr. 2311331811900009
Asphaltdeckschicht aus Asphaltbeton für Asphaltdeckschichten AC 11 D S herstellen. Anlieferung des
Asphaltmischguts in thermoisolierten
Transportbehältern.
In Verkehrsflächen der Belastungsklasse Bk10.
Einbaudicke = 4 cm.
Bindemittel 'resultierendes Bindemittelpaar
[25/55-55 A // PmB 25/45 VL]'

Einbau 'im Bauwerksbereich; Einbau je halbseitig
(2 Bauabschnitte)'
Menge: 595,000 m2
Leistungsbereichkatalog: 113

#### Unterabschnitt 07.03 Oberflächenbehandlung und Fugen

**07.03.0010 Oberfl. d. Asphaltschutzsch. bearb. Abstreuung aufbr.*Menge 2-3 kg/m2 Lieferkörnung 2/5**
StL-Nr. 231138172021
Oberfläche der Asphaltschutzschicht bearbeiten. Erkaltete Schicht abkehren und nicht gebundene und gelöste
Stoffe nach Wahl des AN verwerten.
Abstreukörnung, leicht bituminiert, auf die noch heiße
Oberfläche aufbringen.
Abstreumenge 2 bis 3 kg/m2.
Lieferkörnung 2/5.
Menge: 595,000 m2
Leistungsbereichkatalog: 113

**07.03.0020 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 915,000 m2
Leistungsbereichkatalog: 113

**07.03.0030 Abstumpfungsmaßnahme durchführen bit.LFK 1/3*Menge 1 kg/m2**
StL-Nr. 231139523010
Abstumpfungsmaßnahme zur Erhöhung der Anfangsgriffigkeit durch gleichmäßiges Aufbringen und Einwalzen von
Abstreukörnung durchführen. Nicht gebundene Abstreukörnung aufnehmen und nach Wahl des AN verwerten.
Abstreukörnung = leicht bituminierte Lieferkörnung 1/3.
Abstreumenge = 1 kg/m2.
Menge: 915,000 m2
Leistungsbereichkatalog: 113

**07.03.0040 Anschluss a. Fuge m. Fugenm. herst. versch.Randfugen*Schutzschicht Tiefe 35 mm*Breite 20 mm*Fugenmasse N2**
StL-Nr. 2311391252054901
Anschluss als Fuge mit Fugenmasse herstellen.
Randfuge vor Borden, Übergängen, Abläufen u.ä.
In der Asphaltschutzschicht ausbilden.
Fugenspalttiefe = 35 mm.
Fugenspaltbreite = 20 mm.
Fugenspalt verfüllen 'in einer Lage bis OK Schutzschicht'

Mit heiß verarbeitbarer Fugenmasse Typ N2, einschließlich zugehörigem und zuvor aufgetragenem Voranstrichmittel.
Menge: 140,000 m
Leistungsbereichkatalog: 113

**07.03.0050 Anschluss a. Fuge m. Fugenm. herst. Längsfuge*Schutzschicht Tiefe 35 mm*Breite 15 mm*Fugenmasse N2**
StL-Nr. 2311391212053901
Anschluss als Fuge mit Fugenmasse herstellen.
Längsfuge.
In der Asphaltschutzschicht ausbilden.
Fugenspalttiefe = 35 mm.
Fugenspaltbreite = 15 mm.
Fugenspalt verfüllen 'in einer Lage bis OK Schutzschicht'

Mit heiß verarbeitbarer Fugenmasse Typ N2, einschließlich zugehörigem und zuvor aufgetragenem Voranstrichmittel.
Menge: 23,000 m
Leistungsbereichkatalog: 113

**07.03.0060 Anschluss a. Fuge m. Fugenm. herst.*Deckschicht Tiefe 40 mm*Breite 10 mm Fugenmasse N2**
StL-Nr. 2311391291061001
Anschluss als Fuge mit Fugenmasse herstellen.
Fuge 'quer zwischen Bestand und neuer Deckschicht,
längs zwischen den beiden Bauabschnitten im Bauwerksbereich und im Flügelbereich sowie
entlang der GA-Rinne
sowie entlang der Kappen in den Flügelbereichen'

In der Asphaltdeckschicht ausbilden.
Fugenspalttiefe = 40 mm.
Fugenspaltbreite = 10 mm.
Mit heiß verarbeitbarer Fugenmasse Typ N2, einschließlich zugehörigem und zuvor aufgetragenem Voranstrichmittel.
Menge: 210,000 m
Leistungsbereichkatalog: 113

**07.03.0070 Anschluss a. Fuge m. Fugenm. herst.*Deckschicht Tiefe 40 mm*Breite 15 mm Fugenmasse N2**
StL-Nr. 2311391291063001
Anschluss als Fuge mit Fugenmasse herstellen.
Fuge 'entlang der Üko'

In der Asphaltdeckschicht ausbilden.
Fugenspalttiefe = 40 mm.
Fugenspaltbreite = 15 mm.
Mit heiß verarbeitbarer Fugenmasse Typ N2, einschließlich zugehörigem und zuvor aufgetragenem Voranstrichmittel.
Menge: 23,000 m
Leistungsbereichkatalog: 113

**07.03.0080 Anschluss a. Fuge m. Fugenm. herst. versch.Randfugen*Deckschicht Tiefe 40 mm*Breite 20 mm Verf. mit Ufst.*Fugenmasse N2**
StL-Nr. 2311391251064201
Anschluss als Fuge mit Fugenmasse herstellen.
Randfuge vor Borden, Übergängen, Abläufen u.ä.
In der Asphaltdeckschicht ausbilden.
Fugenspalttiefe = 40 mm.
Fugenspaltbreite = 20 mm.
Fugenspalt verfüllen in einer Lage mit Unterfüllstoff.
Mit heiß verarbeitbarer Fugenmasse Typ N2, einschließlich zugehörigem und zuvor aufgetragenem Voranstrichmittel.
Menge: 246,000 m
Leistungsbereichkatalog: 113

**07.03.0090 Fläche kehren**
Straßenfläche mit einer selbstaufnehmenden Kehrmaschine vor Verkehrsfreigabe unmittelbar nach
Aufforderung durch den AG kehren. Nicht gebundenes und gelöstes Material aufnehmen. Material
in Eigentum des AN übernehmen und einer
Verwertung nach Wahl des AN zuführen.
Deckschicht aus Walzasphalt,
Verkehrssicherungsmaßnahmen nicht erforderlich.
Menge: 915,000 m2

**07.03.0100 Probenentnahme**
Entnahme von Proben für Kontrollprüfungen
von Asphaltmischgut, Bindemittel, Fugenvergussmassen
usw. einschließlich Beschriften und Verpacken.
Menge: 3,000 St

**07.03.0110 Proben versenden**
*** Pauschalposition
Versenden der Proben für Kontrollprüfungen und
der Bohrkerne
von Baustelle
an Prüfinstitut nach Angabe des AG.
Werden die Proben mit einem
Fahrzeug des AN transportiert, ist für einen Beauftragten des AG eine Mitfahrmöglichkeit zu geben.
Menge: 1,000 Psch

#### Unterabschnitt 07.04 Fahrbahnmarkierung

**07.04.0010 Längsmarkierung Typ I herstellen durchg.Fb.begr.*Breite 0,12 m mit Vormarkierung*einkomp. Farbe mind. P 5*grobstr. Decke**
StL-Nr. 2113140511110201
Längsmarkierung Typ I einschl. evtl. Sperrflächenumrandung als endgültige Markierung herstellen. Abgerechnet
wird der markierte Strich, bei Doppelstrichen zwei
Striche.
Durchgehend als Fahrbahnbegrenzung.
Strichbreite = 0,12 m.
Strich mit Vormarkierung.
Markierungssystem aus einkomponentiger lösemittelarmer
Farbe (High-Solid).
Verkehrsklasse mindestens P 5.
Markierung auf grobstrukturierter Asphaltdeckschicht.
Menge: 216,000 m
Leistungsbereichkatalog: 131

**07.04.0020 Längsmarkierung Typ I herstellen Leitlinie 1 zu 2*Breite 0,12 m mit Vormarkierung*einkomp. Farbe mind. P 5*grobstr. Decke**
StL-Nr. 2113140531110201
Längsmarkierung Typ I einschl. evtl. Sperrflächenumrandung als endgültige Markierung herstellen. Abgerechnet
wird der markierte Strich, bei Doppelstrichen zwei
Striche.
Unterbrochen; Verhältnis Strich/Lücke 1 zu 2 als Leitlinie.
Strichbreite = 0,12 m.
Strich mit Vormarkierung.
Markierungssystem aus einkomponentiger lösemittelarmer
Farbe (High-Solid).
Verkehrsklasse mindestens P 5.
Markierung auf grobstrukturierter Asphaltdeckschicht.
Menge: 125,000 m
Leistungsbereichkatalog: 131

### Abschnitt 08 Pflaster, Beläge

#### Unterabschnitt 08.01 Bordsteine

**08.01.0010 Bordstein aus Naturstein setzen NBSt. Unterl. AG*gerader Stein**
StL-Nr. 2311531611991099
Bordstein aus Naturstein mit gleichmäßiger Färbung setzen. Breite der Rückenstütze mind. 15 cm.
Naturstein für Bauwerke nach Unterlagen des AG.
Bordstein 'mit Anlauf nach RZ Kap 12,
Länge der Einzelsteine zw. 80 und 150 cm.
Größe 180/120 mm'

Fuge 'mit Zementmörtel mit Kunststoffzusatz schließen'

Gerader Stein.
Fundamentbeton 'wasserdurchlässiger Reaktionsharzbeton,
Verstärkungsstreifen wird gesondert vergütet.
Schlupffreie Verankerung mit dem Kappenbeton
durch in den Stein rückseitig mindestens 10 cm eingebohrte
und mit Epoxidharz vergossene
Gewindestange M 14 x 500 aus nichtrostendem
Stahl, Werkstoff-Nr. 1.4571, Abstand 50 cm,
Randabstand 15 cm'
Menge: 194,000 m
Leistungsbereichkatalog: 115

**08.01.0020 Bordstein aus Naturstein setzen NBSt. Unterl. AG**
StL-Nr. 2311531611999099
Bordstein aus Naturstein mit gleichmäßiger Färbung setzen. Breite der Rückenstütze mind. 15 cm.
Naturstein für Bauwerke nach Unterlagen des AG.
Bordstein 'aus Naturstein (Granit),
Form A, Sondermaß, entsprechend der vorherigen OZ
für Herstellung einer Absenkung
von 75 mm auf 0 mm an der schmalen Kappe
Länge der Absenkung jeweils 5,0 m.'

Fuge 'mit Zementmörtel mit Kunststoffzusatz schließen'

Bordstein 'gem. RIZ-ING Was 8, Blatt 1'

Fundamentbeton 'C20/25'
Menge: 10,000 m
Leistungsbereichkatalog: 115

**08.01.0030 Bordstein aus Naturstein setzen NBSt. Unterl. AG**
StL-Nr. 2311531611999099
Bordstein aus Naturstein mit gleichmäßiger Färbung setzen. Breite der Rückenstütze mind. 15 cm.
Naturstein für Bauwerke nach Unterlagen des AG.
Bordstein 'aus Naturstein (Granit),
Form A, Sondermaß, entsprechend der vorherigen OZ
als Anschluss zwischen Bauwerk und bestehenden Bordstein
des Geh- und Radwegs
Länge jeweils 5,0 m.'

Fuge 'mit Zementmörtel mit Kunststoffzusatz schließen'

Bordstein 'gem. RIZ-ING Was 8, Blatt 1'

Fundamentbeton 'C20/25'
Menge: 10,000 m
Leistungsbereichkatalog: 115

#### Unterabschnitt 08.02 Böschungspflaster- und treppen

*Hinweis: Pflaster und oberste Stufen der Böschungstreppen bauzeitl. zurückbauen und wiederherstellen*
Pflaster und obere Stufen der vorhandenen Böschungstreppen soweit erforderlich bauzeitl. zurückbauen und wiederherstellen.
Je Widerlager eine weitere Böschungstreppe inkl.  Böschungspflaster ergänzen.

**08.02.0010 Stufe für Böschungstr. herstellen Stufenbr. 80 cm*H/B 18/27 cm*beids.Tr.w. Gran. Fugenmörtel**
StL-Nr. 23115927119401
Stufe für Böschungstreppe nach Unterlagen des AG entsprechend RiZ Bösch auf mind. 10 cm dickem, konstruktiv
bewehrtem Unterbeton C12/15, Ausbreitmaßklasse F1 einschließlich ggf. notwendiger Sporne zur Gleitsicherung
und der erforderlichen Erdarbeiten herstellen.
Stufenbreite 80 cm.
Auftrittshöhe 18 cm, Auftrittsbreite 27 cm.
Stufe 'aus Granitblockstufen 18x35 cm'

Beidseitige Treppenwange auf Böschungen aus Granitbordsteinen Form B, Größe 7, Breite 100 mm bis 120 mm, auf
gleichem Fundament wie Böschungstreppe herstellen. Den
Fundamentbeton als Rückenstütze mit einer Breite von 15
cm bis 10 cm unter Steinoberkante hochziehen.
Fugen mit Fertigzementmörtel verfüllen, Druckfestigkeit
am Würfel mind. 50 MPa, Zement Art CEM I, w/z höchstens
0,50, frost-/tausalzbeständig, Ausbreitmaßklasse F3.
Menge: 10,000 St
Leistungsbereichkatalog: 115

**08.02.0020 Böschungstreppe herstellen Stufenbr. 80 cm*H/B 18/27 cm*beids.Tr.w. Gran. Fugenmörtel**
StL-Nr. 23115922119401
Böschungstreppe nach Unterlagen des AG entsprechend RiZ
Bösch auf mind. 10 cm dickem, konstruktiv bewehrtem Un-
terbeton C12/15, Ausbreitmaßklasse F1 einschließlich
ggf. notwendiger Sporne zur Gleitsicherung und der erforderlichen Erdarbeiten herstellen. Abgerechnet wird
die Treppenlänge in der Neigung von der Vorderkante der
untersten bis Vorderkante der obersten Stufe einschließlich der Stufen an den Podesten.
Stufenbreite 80 cm.
Auftrittshöhe 18 cm, Auftrittsbreite 27 cm.
Stufen 'aus Granitblockstufen 18x35 cm'

Beidseitige Treppenwange auf Böschungen aus Granitbordsteinen Form B, Größe 7, Breite 100 mm bis 120 mm, auf
gleichem Fundament wie Böschungstreppe herstellen. Den
Fundamentbeton als Rückenstütze mit einer Breite von 15
cm bis 10 cm unter Steinoberkante hochziehen.
Fugen mit Fertigzementmörtel verfüllen, Druckfestigkeit
am Würfel mind. 50 MPa, Zement Art CEM I, w/z höchstens
0,50, frost-/tausalzbeständig, Ausbreitmaßklasse F3.
Menge: 34,000 m
Leistungsbereichkatalog: 115

**08.02.0030 Böschungsbefestigung herstellen Böschung 1:1,5*Wildpflaster Beton C 12/15**
StL-Nr. 23115931150100
Böschungsbefestigung eben herstellen auf Bettung aus
Beton, Dicke mind. 10 cm.
Ausführung auf Böschung mit Neigung 1:1,5 einschließlich Podesten und Bermen.
Wildpflaster aus Naturstein, Stein bruchrauh, verwitterungsbeständig, Aufsichtsfläche mind. 0,06 m2, mindestens 15 cm dick.
Bettung aus Beton C12/15, Ausbreitmaßklasse F1.
Menge: 40,000 m2
Leistungsbereichkatalog: 115

**08.02.0040 Böschungsbefestigung herstellen Böschung 1:1,5 Beton C 12/15**
StL-Nr. 23115931190100
Böschungsbefestigung eben herstellen auf Bettung aus
Beton, Dicke mind. 10 cm.
Ausführung auf Böschung mit Neigung 1:1,5 einschließlich Podesten und Bermen.
Pflaster aus 'Naturstein innerhalb der Baustelle gelagert'

Bettung aus Beton C12/15, Ausbreitmaßklasse F1.
Menge: 15,000 m2
Leistungsbereichkatalog: 115

### Abschnitt 09 Gerüste, Besicht.ger.

#### Unterabschnitt 09.01 Kappenerneuerung, Instands.arbeiten

**09.01.0010 Trag-, Arbeits- und Schutzger. herst., vorh.**
*** Pauschalposition
Trag-, Arbeits- und Schutzgerüst einschl. ggf.
erforderlicher Gründung, entsprechend statischen,
konstruktiven und sicherheitstechnischen Erfordernissen
herstellen, vorhalten, ggf. umsetzen, unterhalten, abbauen und abfahren.
Einrichtungen für Verkehrssicherung sowie Öffnungen
nach Unterlagen des AG einbauen. Verkehrssicherungseinrichtungen vorhalten, ggf. umsetzen, unterhalten, betreiben, abbauen und abfahren. Gerüst im Verkehrsbereich mit wasserdichter Abdeckung und dicht verschaltem
Schutzgeländer ausführen.
Einsatzort(e) BW 144, schmale Außenkappe
(FR Deggendorf, BA 1)
(Überbau- und Flügelbereiche;
Länge Überbau ca. 68 m
Länge Flügel: ca. 16 m und ca. 13 m)
Schutzgeländerhöhe: 1,50 m an Außenseite Gerüst
über die gesamte Bauwerkslänge.
Ausführung nach Wahl des AN als Konsolgerüst an
der Unterseite des Kragarms bzw. seitl. an den
Flügeln.
Verankerung des Gerüsts mit neuen Verankerungen.
Verankerungssystem mit allgemeiner bauaufsichtlicher Zulassung.
Die Lage der Bohrlöcher ist vorab mit einem Betonscanner zu untersuchen, um Fehlbohrungen zu vermeiden.
Gerüst für Abbruch und Erneuerung der Kappen,
einschl.aller hierfür erforderlichen Arbeiten sowie
für die Montage der Absturzsicherung.
Das vorhandene Lichtraumprofil der unterführten
BAB darf nicht eingeschränkt werden.
Gerüst ohne zusätzliche Einrichtungen zum Schutz der Umwelt.
Menge: 1,000 Psch

**09.01.0020 Trag-, Arbeits- und Schutzger. herst., vorh.**
*** Pauschalposition
Trag-, Arbeits- und Schutzgerüst einschließlich ggf.
erforderlicher Gründung entsprechend statischen,
konstruktiven und sicherheitstechnischen Erfordernissen
herstellen, vorhalten, ggf. umsetzen, unterhalten, abbauen und abfahren.
Einrichtungen für Verkehrssicherung sowie Öffnungen
nach Unterlagen des AG einbauen. Verkehrssicherungseinrichtungen vorhalten, ggf. umsetzen, unterhalten, betreiben, abbauen und abfahren. Gerüst im Verkehrsbereich mit wasserdichter Abdeckung und dicht verschaltem
Schutzgeländer ausführen.
Einsatzort(e) BW 144, breite Außenkappe
(FR Landshut, BA 2),
(Überbau- und Flügelbereiche;
Länge Überbau ca. 68 m
Länge Flügel: ca.  16 m und ca. 13 m)
Auf der nördlichen Seite (breite Außenkappe) ist neben
dem Arbeitsraum ein 1,30 m breiter provisorischer
Gehweg auszubilden.
Zwischen dem Baustellenbereich und dem provisorischen Gehweg ist
eine 2,00 m hohe dichte Absperrung herzustellen.
Am äußeren Rand des Gehwegs
ist eine 1,30 m hohe Absturzsicherung herzustellen.
Der Untergrund des provisorischen
Gehwegs ist rutschhemmend herzustellen. Es ist sicherzustellen, dass bei Einsatz von
Bau‑/Hubgeräten das Überschwenken über den provisorischen Gehweg mit angehängten
Lasten unterbunden wird. Über gefährdeten Verkehrsbereichen sind die Gerüste bis
OK Schutzgeländer dicht zu verschalen und mit einer wasserdichten Abdeckung zu versehen. Für den provisorischen Gehweg ist eine Entwässerung der Fläche im Bereich der dichten Ausführung vorzusehen.

Ausführung nach Wahl des AN als Konsolgerüst an der Unterseite des Kragarms bzw. seitlich an den Flügeln. Verankerung des Gerüstes mit neuen Verankerungen. Verankerungssystem mit allgemeiner bauaufsichtlicher Zulassung. Die Lage der Bohrlöcher ist vorab mit einem Betonscanner zu untersuchen, um Fehlbohrungen zu vermeiden.
Gerüst für Abbruch und Erneuerung der Kappen, einschließlich aller hierfür erforderlichen Arbeiten sowie für die Montage der Absturzsicherung. Das vorhandene Lichtraumprofil der unterführten BAB darf nicht eingeschränkt werden. Gerüst ohne zusätzliche Einrichtungen zum Schutz der Umwelt.
Menge: 1,000 Psch

**09.01.0030 Arbeitsgerüst herst.**
Arbeitsgerüste, einschl. ggf. erforderlicher Gründung, entsprechend statischen, konstruktiven und sicherheitstechnischen Erfordernissen nach Wahl des AN herstellen und vorhalten, ggf. umsetzen, unterhalten, abbauen und abfahren.
Verkehrssicherungseinrichtungen sind nicht erforderlich, da Zugang über Böschungstreppen und Feldwege von der St2074 aus möglich.
Einsatzort(e): Widerlager bzw. Überbauenden Verwendungszweck: Arbeitsgerüst für alle ausgeschriebenen Brückenbauarbeiten.
Ausführung nach Wahl des AN.
Menge: 1,000 St

*Hinweis: Hinweis zu Brückenbesichtigungsgeräten*
Hinweis zu Brückenbesichtigungsgeräten

Das Brückenbesichtigungsgerät ist für alle Arbeiten an
den Stellen bzw. Flächen erforderlich, die nicht von
den Arbeitsgerüsten aus erreichbar sind,
wie z.B.: Austausch der Tropftüllen

**09.01.0040 Brückenbesicht.ger. einsetzen**
*** Pauschalposition
Brückenbesichtigungsgerät für Brückenbauarbeiten einsetzen,
betriebsbereit vorhalten und betreiben, einschl. der
Kosten für das Bedienungspersonal.
Die Größe des Gerätes ist so zu wählen, dass sämtliche
Flächen der Bauwerke erreichbar sind. Größe und
Form des Bauwerks sowie Geländestrukturen etc.
sind aus den Unterlagen des AG ersichtlich.
Der Geräteeinsatz umfasst das mehrmalige Anfahren, das
Aufstellen und Umsetzen im angegebenen Bereich sowie
das Abbauen und Abfahren.
Bauwerk(e): BW 144
ggf. mehrmaliges Anfahren und umsetzen ist einzurechnen.
Gerät für alle Brückenbauarbeiten an den nicht mit
Arbeitsgerüsten zugänglichen Stellen.
Menge: 1,000 Psch

### Abschnitt 10 Beton, Stahlbeton

#### Unterabschnitt 10.01 Erneuerung Kappen

**10.01.0010 Kappenverankerung M22 herstellen**
Lieferung und Montage einer Kappenverankerung
entsprechend statischen und konstruktiven Erfordernissen.
Einschließlich Dichtscheibe und Zubehör herstellen.
Kappen-/Sanierungsanker mit allgemeiner bauaufsichtlicher
Zulassung.
Kappen-/Sanierungsanker zugelassen für gerissenen Beton.
Ein Prüfbericht zur Dichtheit des Kappenankers in der
Dichtungsschicht ist vorzulegen.
Einbauort = Überbau
Verbundanker M22 aus nichtrostendem
(Werkstoff-Nr. 1.4401/1.4571) bzw.
hochkorrosionsbeständigem Stahl (Werkstoff-Nr. 1.4529).
Länge Anker 290 mm.
Verankerungslänge hef = 100 mm.
Anker nachträglich kraftschlüssig einbauen, einschl.
Ankerlöcher bohren.
Die erforderlichen Bohrarbeiten, die Lochvorbereitung
und -reinigung und das notwendige Verfüllmaterial sind
einzurechnen.
Fehlbohrungen sind einzurechnen und fachgerecht zu
verschließen.
Einbau und Montage gem. Zulassung.
Menge: 780,000 St

**10.01.0020 Betonstahl einbauen Kappe**
StL-Nr. 2211821359
Betonstahl entsprechend statischen und konstruktiven
Erfordernissen einbauen.
Bauteil = Kappe.
Stahlsorte 'B500B'
Menge: 16,500 t
Leistungsbereichkatalog: 118

**10.01.0030 Bew. Beton einschl. Schalung herst. Kappe*Stahlbeton*C30/37 XF4, XC4, XD3*Horizontal Besenstrich**
StL-Nr. 2211831351449911
Bewehrten Beton einschließlich Schalung nach Unterlagen
des AG herstellen. Schalung vorhalten und beseitigen.
Bewehrung und Traggerüst der Bemessungsklasse B werden
gesondert vergütet.
Bauteil = Kappe.
Art der Verwendung = Stahlbeton.
Druckfestigkeitsklasse C30/37.
Expositionsklasse XF4, XC4 und XD3.
Zusätzliche Anforderungen 'WA, LP'

Sichtflächenschalung 'sägerau, gespundete Bretter'

Schalungsverlauf horizontal.
Oberfläche mit Besenstrich (Rosshaar) versehen.
Menge: 125,000 m3
Leistungsbereichkatalog: 118

#### Unterabschnitt 10.02 Erneuerung Fahrbahnübergänge

**10.02.0010 Betonunterlage vorbereiten*Oberfl. waager. Teilflächen*druckwasserstr. Abtrag bis 0,5 cm*entsorgen**
StL-Nr. 2112410899110941
Betonunterlage nach Unterlagen des AG vorbereiten. Vorbereitete Flächen säubern.
Bauteil 'Aussparung für
Fahrbahnübergang im Fahrbahn und Kappenbereich.'

Oberfläche waagerecht bis 20 v.H. geneigt.
Ausführung in Teilflächen.
Vorbereitungsverfahren = Betonunterlage druckwasserstrahlen mit Druck größer 60 MPa und trocken nachstrahlen.
Beton abtragen, Abtragstiefe bis 0,5 cm.
Abfall entsorgen.
Menge: 22,000 m2
Leistungsbereichkatalog: 124

**10.02.0020 Bewehrung ausrichten**
*** Pauschalposition
Vorhandene Bewehrung entsprechend den Erfordernissen
zum Einbau der neuen Fahrbahnübergänge ausrichten.
Bauwerksteil: Widerlager und Überbau
Bauteil: Aussparungen für
Fahrbahnübergang im Fahrbahn-
und Kappenbereich
Menge: 1,000 Psch

**10.02.0030 Betonstahl einbauen**
StL-Nr. 2211821399
Betonstahl entsprechend statischen und konstruktiven
Erfordernissen einbauen.
Bauteil 'Anschluss- und Zulagebewehrung für Fahrbahnübergang'

Stahlsorte 'B500B'
Menge: 0,200 t
Leistungsbereichkatalog: 118

**10.02.0040 Bew. Beton einschl. Schalung herst.*Stahlbeton C35/45*XF2, XC4, XD2**
StL-Nr. 2211831391550000
Bewehrten Beton einschließlich Schalung nach Unterlagen
des AG herstellen. Schalung vorhalten und beseitigen.
Bewehrung und Traggerüst der Bemessungsklasse B werden
gesondert vergütet.
Bauteil 'Aussparung für Fahrbahnübergang im Fahrbahn-
und Kappenbereich.'

Art der Verwendung = Stahlbeton.
Druckfestigkeitsklasse C35/45.
Expositionsklasse XF2, XC4 und XD2.
Menge: 3,500 m3
Leistungsbereichkatalog: 118

#### Unterabschnitt 10.03 Prüfungen

*Hinweis: Hinweis Kappenbeton*
Der Versuch ist an dem eingebauten
Kappenbeton durchzuführen

**10.03.0010 Prüfung Beton n. CDF-Verf. durchf.**
Prüfung Beton n. CDF-Verf. durchf.
Prüfung zum Nachweis des Frost-Tausalz-Widerstandes
des Betons nach dem CDF-Verfahren durchführen,
für Beton der OZ Kappenbeton
Betonrezeptur gemäß Eignungsprüfung.
Die Absplitterung darf nach 28 Frost-Tau-Wechseln
max. 1500 g/m2 betragen.
Menge: 1,000 St

### Abschnitt 11 Lager, Übergänge, Geländer, Ausstatt.

#### Unterabschnitt 11.01 Fahrbahnübergänge

**11.01.0010 Ü-konstr., wasserundurchl., einb. Abdeckung Kappe**
StL-Nr. 24121218990991
Wasserundurchlässige Übergangskonstruktion aus Stahl
entsprechend statischen und konstruktiven Erfordernissen einschliesslich Schrammbord- und Gesimsausbildung
nach Unterlagen des AG einbauen.
Abrechnung nach Länge der Konstruktion in der
Profilachse, horizontal.
Einbau 'WL DEG in gesamter Überbaubreite bis Unterkante Gesims,
Einbau der Üko hat halbseitig je BA zu erfolgen.
Das Dichtprofil ist ohne Stoß einzubauen. Das Dichtprofil wird
im 1. BA halbseitig eingeknüpft und die zweite Hälfte nach unten
bzw. hinten weggeklappt. Der Einbau der zweiten Hälfte
erfolgt im 2. BA.'

Konstruktion 'mit Faltprofil und Un-
terkonstruktion nach RiZ Übe 1. Regelgeprüfter Fahrbahnübergang der TL/TP FÜ.'

Gesamtdilatation '51 mm'

Korrosionsschutz 'gem. ZTV-ING Teil 4, Abschnitt 3, Anhang A,
Tabelle A4.3.2, Bauteil 3.4.2 (1);
Untergrundvorbereitung, GB, 3x ZB, DB; nach Blatt 100-A'

Abdeckung im Gesims- und Kappenbereich.
Menge: 20,000 m
Leistungsbereichkatalog: 121

**11.01.0020 Fahrbahnabschlußprofil einbauen Verz,/EP-Kombi**
StL-Nr. 211212139902
Fahrbahnabschlußprofil für Abdichtung nach Unterlagen
des AG einbauen.
Abgerechnet wird nach Länge in der Profilachse, horizontal.
Abschlußprofil 'aus Edelstahlblech als Ersatz für
abgetrennten Kantenschutzwinkel an den Überbauenden
Fl 250x10 mm. Jeweils halbseitig einbauen (2 Bauabschnitte).'

Verankerung 'mittels Verbundanker M 12, e = 50 cm
Anker, Befestigungsteile und Verbindungsmittel
aus nichtrostendem Stahl, Werkstoff-Nr. 1.4571.'

Korrosionsschutz: Stahlflächen feuerverzinken, zu beschichtende Flächen sweep-strahlen. Zwischenbeschichtung und Deckbeschichtung der nicht betonberührten
Flächen auf Epoxidharz-Kombinations-Grundlage nach
Blatt 81, Sollschichtdicke je 120 mym.
Menge: 23,000 m
Leistungsbereichkatalog: 121

#### Unterabschnitt 11.02 Geländer, Verankerungen

**11.02.0010 Stahlgeländer einbauen Brücke*Stahl*Seil DU 20 mm Anschlagkonstr.**
StL-Nr. 2112131311991199
Geschweißtes Stahlgeländer nach Unterlagen des AG einbauen.
Abgerechnet wird nach Länge des Handlaufs zwischen den
Achsen der Endpfosten bzw. Endstäbe.
Geländer für Brücke.
Material = Stahl
Höhe des Geländers '1300 mm'

Ausbildung 'als Füllstabgeländer
gem. RiZ-ING Gel 4, 9, 10, 11'

Im Handlauf feuerverzinktes Drahtseil, Durchmesser 20
mm, einziehen und verankern.
Anschlagkonstruktion für Drahtseil nach RiZ Gel 11 herstellen.
Verankerung 'mit Fußplatte und Verbundankern gem. RiZ-ING Gel 14'

Korrosionsschutz 'Geländer feuerverzinken, zu beschichtende
Flächen sweep-strahlen. Zwischenbeschichtung auf Epoxidharz-
Grundlage nach
Blatt 100-C, Sollschichtdicke 160 mym (2x80),
DB 702 (grau).
Deckbeschichtung auf Polyurethan-Grundlage nach
Blatt 100-C, Sollschichtdicke 80 mym, RAL 5010 (enzianblau).'
Menge: 97,000 m
Leistungsbereichkatalog: 121

**11.02.0020 Stahlgeländer einbauen Brücke*Stahl*H = 1100 mm*Seil DU 20 mm Anschlagkonstr.**
StL-Nr. 2112131311291199
Geschweißtes Stahlgeländer nach Unterlagen des AG einbauen.
Abgerechnet wird nach Länge des Handlaufs zwischen den
Achsen der Endpfosten bzw. Endstäbe.
Geländer für Brücke.
Material = Stahl
Höhe des Geländers 1100 mm.
Ausbildung 'als Füllstabgeländer
gem. RiZ-ING Gel 4, 9, 10, 11'

Im Handlauf feuerverzinktes Drahtseil, Durchmesser 20
mm, einziehen und verankern.
Anschlagkonstruktion für Drahtseil nach RiZ Gel 11 herstellen.
Verankerung 'mit Fußplatte und Verbundankern gem. RiZ-ING Gel 14'

Korrosionsschutz 'Geländer feuerverzinken, zu beschichtende
Flächen sweep-strahlen. Zwischenbeschichtung auf Epoxidharz-
Grundlage nach
Blatt 100-C, Sollschichtdicke 160 mym (2x80),
DB 702 (grau).
Deckbeschichtung auf Polyurethan-Grundlage nach
Blatt 100-C, Sollschichtdicke 80 mym, RAL 5010 (enzianblau).'
Menge: 97,000 m
Leistungsbereichkatalog: 121

**11.02.0030 Verankerung einbauen*Schutzplankenpf. Feuerverzinkt*Einsetzen**
StL-Nr. 21121528930101
Verankerung aus Stahl entsprechend statischen und
konstruktiven Erfordernissen nach Unterlagen des AG
einbauen.
Einbauort 'Kappen im Überbaubereich'

Verankerung für Schutzplankenpfosten.
Korrosionsschutz der Ankerteile und Verbindungsmittel
durch Feuerverzinkung.
Verankerung vor dem Betonieren einsetzen.
Menge: 106,000 St
Leistungsbereichkatalog: 121

**11.02.0040 Schneeschutz an BW-Geländer**
Schneeschutz aus Drahtgeflecht an Geländer auf Bauwerk herstellen.
Dicke des Drahtkerns: 2,15 mm
Dicke einschließlich Kunststoffummantelung: 3,1 mm.
Drahtgeflecht oben, mittig und unten mit Spanndraht und Spannschloß
und an den Enden mit je einem Rundstab 8 mm am Geländer befestigen.
Befestigung der Spanndrähte an allen Geländerposten herstellen.
Gitter und Drähte feuerverzinkt und kunststoffummantelt.
Rundstäbe und Spannschloß aus nichtrostender Stahl, Werkstoff-Nr. 1.4571.
Bauteil(e): Füllstabgeländer des Überführungsbauwerks BW 144
Farbe der Kunststoffummantelung: grau
Höhe des Schneeschutzes: 1,00 m
Maschenweite: 30 mm x 30 mm
Menge: 100,000 m

**11.02.0050 Bauwerksschilder montieren**
Bauwerksschilder an Geländer anbringen.
Schildgröße: ca. DIN A4, Angabe der ASB-Nummer und der Bauwerksnummer. Befestigung an den Geländern: nach Erneuerung der Geländer 2-fach an den Geländerpfosten mittels Nieten fachgerecht anbringen. Anzahl der Bauwerksschilder: 1 St. je Geländer, je in Fahrtrichtung rechts am Anfang des Geländers
Menge: 2,000 St

#### Unterabschnitt 11.03 Messbolzen

**11.03.0010 Messbolzen einbauen Kappe*Messing*Mörtel Höhenmessung**
StL-Nr. 2112197152000102
Messbolzen einbauen.
Einbauort = Kappe.
Material = Messing.
Bolzen in Bohrungen einsetzen. Bohrungen herstellen und
mit Mörtel verfüllen.
Messbolzen für Höhenmessung.
Menge: 18,000 St
Leistungsbereichkatalog: 121

### Abschnitt 12 Oberflächenschutz, Dichtung, Fugen

#### Unterabschnitt 12.01 Oberfl.schutz ÜB, Fahrb.u.Kap.ber.

*Hinweis: Hinweis 2 Bauabschnitte*
Die folgenden Arbeitsschritte sind
jeweils halbseitig (je Bauabschnitt) durchzuführen.

**12.01.0010 Betonunterlage vorbereiten*Oberfl. waager. fräsen/strahlen entsorgen**
StL-Nr. 2112410899100391
Betonunterlage nach Unterlagen des AG vorbereiten. Vorbereitete Flächen säubern.
Bauteil 'Fahrbahnplatte BW 144 (Fahrbahnbereich und
unter Kappen einschl. der Flügelbereiche)'

Oberfläche waagerecht bis 20 v.H. geneigt.
Vorbereitungsverfahren = Betonunterlage fräsen und
strahlen.
Abtrag von 'Resten der verbliebenen bituminösen
Dichtungsschicht durch Microfeinfräsen
(Schnittlinienabstand 3-5 mm, Abtragstiefe < 5mm).
Rautiefe max. 1,5 mm.
Mit dem Microfeinfräsen ist die Oberflächenstruktur im
Regelfall so zu bearbeiten, dass darauf eine Versiegelung
ausreichend ist und keine Kratzspachtelung aufgebracht
werden muss.
Das strahlen der gefrästen Fläche wird gesondert vergütet.'

Abfall entsorgen.
Menge: 1105,000 m2
Leistungsbereichkatalog: 124

**12.01.0020 Betonunterlage vorbereiten*Oberfl. waager.*entsorgen**
StL-Nr. 2112410899109901
Betonunterlage nach Unterlagen des AG vorbereiten. Vorbereitete Flächen säubern.
Bauteil 'Fahrbahnplatte BW 144 (Fahrbahnbereich und
unter Kappen einschl. der Flügelbereiche)'

Oberfläche waagerecht bis 20 v.H. geneigt.
Vorbereitungsverfahren 'Strahlen im Kreuzgang Kugelstrahlen mit festen Strahlmitteln bei gleichzeitigem Absaugen'

Abfall entsorgen.
Menge: 1105,000 m2
Leistungsbereichkatalog: 124

**12.01.0030 Betonoberflächenschutz herst.**
Betonoberflächenschutz im Abdichtungsbereich
mit Reaktionsharz nach Unterlagen des
AG herstellen.
Oberflächenschutz als Versiegelung aufbringen,
Gesamtverbrauch mind. 1000 g/m2.
Erste Schicht mit Quarzsand der Körnung 0,7/1,2 mm absanden.
Reaktionsharz ohne zusätzliche Anforderungen,
auf Gesamtfläche,
im Fahrbahn- und Kappenbereich einschl. der
Flügelbereiche.
Menge: 1105,000 m2

**12.01.0040 Reaktionsharz liefern**
Reaktionsharz für Grundierung bzw. Versiegelung
nach Unterlagen des AG liefern.
Vergütet wird das eingebaute Nettogewicht
in der Lieferform.
Reaktionsharz ohne zusätzliche Anforderungen.
Menge: 1115,000 kg

**12.01.0050 Betonoberfläche kratzspachteln**
Kratzspachtelung auf vorbereiteter Betonoberfläche im
Abdichtungsbereich zum Ausfüllen von Vertiefungen und
Raustellen nach Unterlagen des AG herstellen.
Spachtelmasse aus Reaktionsharzmörtel.
Ggf. loses Abstreumaterial aufnehmen und entsorgen.
Kratzspachtelung auf vorhandener Grundierung.
Abstreuen der Kratzspachtelung mit Quarzsand
Kratzspachtelmasse wird gesondert vergütet.
Spachteln im Fahrbahn- und Kappenbereich einschl. der
Flügelbereiche,
Ausführung nur in Teilflächen, in denen nach dem
ggf. erfolgten Microfeinfräsen noch eine Rautiefe > 1,5 mm
vorhanden ist.
Menge: 280,000 m2

**12.01.0060 Kratzspachtelmasse liefern**
Kratzspachtelmasse aus Reaktionsharzmörtel
0/2 mm liefern. Vergütet wird die Materialmenge
in verarbeitungsfertigem Zustand.
Epoxidharz ohne zusätzliche Anforderungen.
Kratzspachtelmasse für Fahrbahn- und Kappenbereich.
Ausführung in Teilflächen.
Menge: 290,000 kg

**12.01.0070 Prüfung der Versiegelung mit Porensuchgerät**
Überprüfung der neu aufgebrachten Versiegelung auf
Fehlstellenfreiheit.
Prüfung der Versiegelung auf Poren und Risse mit Hochspannung
mithilfe eines Porensuchgeräts.
Die Durchführung der Messung in Teilflächen
entsprechend dem Baufortschritt ist zu berücksichtigen.
Die Ergebnisse der Messungen sind auszuwerten und
in Plänen zu dokumentieren.
Menge: 1105,000 m2

**12.01.0080 Dichtungssch. aus 1 Bitbahn herst.*Teilflächen**
StL-Nr. 241231239001
Dichtungsschicht aus einer Bitumen-Schweißbahn gemäß
ZTV-ING, Teil 6, Abschnitt 1 nach Unterlagen des AG
herstellen. Dichtungsschicht an bestehende Abdichtungen, Konstruktionen, Durchdringungskörper und sonstige
Einbauten anschließen. Anschlussflächen sind vorzubereiten. Das Einbauen von Verstärkungsstreifen und
Schutzlage wird gesondert vergütet.
Bauteil 'Einbau in den Kappenbereichen des BW 144
(Flügel- und Überbaubereiche unter den neuen Kappen)'

Ausführung in Teilflächen.
Menge: 510,000 m2
Leistungsbereichkatalog: 123

**12.01.0090 Dichtungssch. aus 1 Bitbahn herst.*Teilflächen**
StL-Nr. 241231239001
Dichtungsschicht aus einer Bitumen-Schweißbahn gemäß
ZTV-ING, Teil 6, Abschnitt 1 nach Unterlagen des AG
herstellen. Dichtungsschicht an bestehende Abdichtungen, Konstruktionen, Durchdringungskörper und sonstige
Einbauten anschließen. Anschlussflächen sind vorzubereiten. Das Einbauen von Verstärkungsstreifen und
Schutzlage wird gesondert vergütet.
Bauteil 'Einbau im Fahrbahnbereich des Bauwerks BW 144'

Ausführung in Teilflächen.
Menge: 595,000 m2
Leistungsbereichkatalog: 123

**12.01.0100 Verstärkungsstreifen einbauen Schrammbord*Schweißbn.kasch. Breite mind.30 cm**
StL-Nr. 241231511101
Verstärkungsstreifen nach Unterlagen des AG einbauen
und ggf. an Konstruktionen und Durchdringungskörper anschließen.
Einbau im Schrammbordbereich.
Stoff = edelstahlkaschierte Bitumen-Schweißbahn.
Breite mind. 30 cm.
Menge: 140,000 m
Leistungsbereichkatalog: 123

**12.01.0110 Schutzlage herstellen**
Schutzlage für Dichtungsschicht nach Unterlagen des AG
herstellen. Vergütet wird die insgesamt abgedeckte Fläche einschließlich des überstehenden Teils.
Schutzlage aus Glasvlies-Bitumendachbahn V13 aufkleben. Bitumenbahn zum Schutz der Abdichtung mind. 25 cm unverklebt und am fahrbahnseitigem Rand auf mind. 5 cm punktuell aufgeklebt, über den Kappenrand hinaus in
den Fahrbahnbereich verlegen.
Überstehenden Teil vor Beginn der Abdichtungsarbeiten
auf der Fahrbahn entfernen und entsorgen.
Einbau unter Kappen des Bauwerks BW 144.
Ausführung in Teilflächen.
Menge: 510,000 m2

#### Unterabschnitt 12.02 Fugen

**12.02.0010 Fugenfüllung herstellen**
StL-Nr. 24123235999990
Fugenfüllung nach Unterlagen des AG herstellen. Fugenflanken reinigen und mit geeignetem Voranstrich versehen.
Bauteil 'Fahrbahnübergänge, Fugen neben den Randprofilen im Kappenbereich'

Füllstoff ': an den Fugenflächen haftende, alterungs-,
witterungs- und tausalzbeständige dauerelastische Dichtungsmasse.'

Fugenflanken 'Randprofil und Kappenbeton'

Fugenspaltbreite '15 mm'

Fülltiefe '15 mm'
Menge: 17,000 m
Leistungsbereichkatalog: 123

**12.02.0020 Bauwerksfuge herstellen*Fug 3 Dicke bis 20 cm**
StL-Nr. 24123205970001
Bauwerksfuge nach Unterlagen des AG herstellen. Fu-
genbänder und Fugeneinlagen einbauen. Stöße und Verbindungen herstellen.
Bauteil 'Kappen'

Fuge in Gesims und Kappe nach RiZ "Fug 3" ausbilden.
Mittlere Dicke des Bauteiles bis 20 cm.
Menge: 20,000 m
Leistungsbereichkatalog: 123

#### Unterabschnitt 12.03 Oberflächenschutz Kappe

**12.03.0010 Hydrophobierung gemäß OS-A herst. Kappe*Oberfl.untersch.**
StL-Nr. 211245121100
Hydrophobierung gemäß Oberflächenschutzsystem A(OS-A)
herstellen. Betonunterlage säubern.
Bauteil = Kappe.
Oberfläche unterschiedlich geneigt nach Unterlagen des
AG.
Menge: 650,000 m2
Leistungsbereichkatalog: 124

### Abschnitt 13 Betonschäden Fahrbahnplatte

*Hinweis: Hinweis zerstörungsfreie Untersuchungen*
Hinweis für die folgenden OZ (zerstörungsfreie
Untersuchungen an der freigelegten Fahrbahnplatte):
Dem Aufmass und der Abrechnung werden
die tatsächlich untersuchten Flächen zugrunde
gelegt.
Die gesamte Fahrbahnplatte (Fahrbahnbereich und
unter den Kappen) ist von Kragarmende bis
Kragarmende und über die gesamte Länge der
Brücke flächendeckend zu untersuchen.
Die Durchführung der Untersuchungen in mehreren
Untersuchungsabschnitten entsprechend der
2 Bauabschnitte und dem
Baufortschritt ist zu berücksichtigen. Dadurch
entstehende Mehraufwendungen werden nicht
gesondert vergütet.
Die zerstörungsfreien Prüfungen dürfen nur von
erfahrenen "Prüfstellen" (Institute, Ingenieurbüros
oder Fachfirmen) durchgeführt werden. Die Prüfstelle
ist mit dem AG abzustimmen und sie muss ihre
Eignung durch entsprechende Referenzen nachweisen.

#### Unterabschnitt 13.01 Zerstörungsfreie Untersuchungen

**13.01.0010 Visuelle Begutacht. der Fahrbahnpl.**
Die freigelegte Betonoberfläche der Fahrbahnplatte des BW
144 ist flächendeckend, visuell, auf sichtbare Schäden wie Risse,
geschädigter Beton, freiliegende schlaffe Bewehrung, schadhafte
Spannbewehrung etc. zu begutachten.
Im Zuge dieser Begutachtung ist die Betonoberfläche
auch flächendeckend Abzuklopfen um evtl. nicht
sichtbare, oberflächennahe Hohlstellen orten zu können.
Die Durchführung der Begutachtung in Teilflächen
entsprechend dem Arbeitsfortschritt ist zu
berücksichtigen.
Die Ergebnisse der visuellen Begutachtung sind in
Plänen zu dokumentieren.
Menge: 1105,000 m2

**13.01.0020 Messung der Betondeck. d. Fahrbahnpl.**
Die Betondeckung der Fahrbahnplatte des BW 144 ist
flächendeckend mit dem Betondeckungsmessgerät
HILTI - Ferroscan (o.glw.) zu messen und auszuwerten.
Es sind flächendeckende Quickscanaufnahmen zur
schnellen Detektierung und Prüfung der Mindestüberdeckung
der Bewehrung aufzunehmen und mit einer
entsprechenden PC-Software auszuwerten und graphisch darzustellen.
Die Durchführung der Messungen in Teilflächen
entsprechend dem Baufortschritt ist zu berücksichtigen.
Die Messergebnisse bzw. die Auswertungen der Messungen
sind in Plänen zu dokumentieren.
Menge: 1105,000 m2

**13.01.0030 Potentialfeldmessung**
Das Korrosionsverhalten der Stahlbewehrung der
Fahrbahnplatte des BW 144 ist durch elektrochemische
Potentialmessungen (Potentialfeld-Messungen)
zerstörungsfrei zu bestimmen.
Die Potentialfeldmessung ist in einem Raster von
kleiner gleich 25 x 25 cm durchzuführen.
Alle hierfür erforderlichen Nebenarbeiten, wie
Freilegen der Bewehrung zum Anschluss der Elektroden,
Bewässerung der Betonflächen usw. sind mit
einzurechnen.
Die Durchführung der Messung in Teilflächen
entsprechend dem Baufortschritt ist zu berücksichtigen.
Die Ergebnisse der Messungen sind auszuwerten und
in Plänen zu dokumentieren.
Menge: 1105,000 m2

**13.01.0040 Auswertung aller Untersuchungen**
*** Pauschalposition
Alle Ergebnisse der durchgeführten zerstörungsfreien
Prüfungen an der Fahrbahnplatte des BW 144 (visuelle
Begutachtungen, Messungen der Betondeckung und
Potentialfeldmessungen) sind zur Festlegung der
Instandsetzungsstellen und des Instandsetzungsumfangs
zusammenzufassen und auszuwerten.
Die Instandsetzungsstellen und der Instandsetzungsumfang sind in Plänen zu dokumentieren.
Menge: 1,000 Psch

#### Unterabschnitt 13.02 Betonunterlage vorbereiten

*Hinweis: Hinweis für Betoninstandsetzungen:*
Hinweis für die Betoninstandsetzungen der
Fahrbahnplatten und Flügel:

Dem Aufmass und der Abrechnung werden
die tatsächlich bearbeiteten Flächen mit
ihren mittleren Tiefen (entsprechend dem
tatsächlichen Abtrag bzw. Auftrag) zugrunde
gelegt.
Weitere Hinweise zur Betoninstandsetzung
siehe auch in der Baubeschreibung.

**13.02.0010 Betonunterlage vorbereiten*Oberfl. waager. Teilflächen*Vorb.nach Wahl AN*entsorgen**
StL-Nr. 2112410899111091
Betonunterlage nach Unterlagen des AG vorbereiten. Vorbereitete Flächen säubern.
Bauteil 'Schadstellen in Fahrbahnplatte'

Oberfläche waagerecht bis 20 v.H. geneigt.
Ausführung in Teilflächen.
Vorbereitungsverfahren = Betonunterlage nach Wahl des
AN vorbereiten.
Abtrag von 'i.M. 4 cm auf Teilflächen bis 0,25 m2'

Abfall entsorgen.
Menge: 5,000 m2
Leistungsbereichkatalog: 124

**13.02.0020 Betonunterlage vorbereiten*Oberfl. waager. Teilflächen*Vorb.nach Wahl AN*entsorgen**
StL-Nr. 2112410899111091
Betonunterlage nach Unterlagen des AG vorbereiten. Vorbereitete Flächen säubern.
Bauteil 'Schadstellen in Fahrbahnplatte'

Oberfläche waagerecht bis 20 v.H. geneigt.
Ausführung in Teilflächen.
Vorbereitungsverfahren = Betonunterlage nach Wahl des
AN vorbereiten.
Abtrag von 'i.M. 6 cm auf Teilflächen bis 0,25 m2'

Abfall entsorgen.
Menge: 5,000 m2
Leistungsbereichkatalog: 124

**13.02.0030 Betonunterlage vorbereiten*Oberfl. waager. Teilflächen*Vorb.nach Wahl AN*entsorgen**
StL-Nr. 2112410899111091
Betonunterlage nach Unterlagen des AG vorbereiten. Vorbereitete Flächen säubern.
Bauteil 'Schadstellen in Fahrbahnplatte'

Oberfläche waagerecht bis 20 v.H. geneigt.
Ausführung in Teilflächen.
Vorbereitungsverfahren = Betonunterlage nach Wahl des
AN vorbereiten.
Abtrag von 'i.M. 8 cm auf Teilflächen bis 0,25 m2'

Abfall entsorgen.
Menge: 5,000 m2
Leistungsbereichkatalog: 124

**13.02.0040 Betonunterlage vorbereiten*Oberfl. waager. Teilflächen*Vorb.nach Wahl AN*entsorgen**
StL-Nr. 2112410899111091
Betonunterlage nach Unterlagen des AG vorbereiten. Vorbereitete Flächen säubern.
Bauteil 'Schadstellen in Fahrbahnplatte'

Oberfläche waagerecht bis 20 v.H. geneigt.
Ausführung in Teilflächen.
Vorbereitungsverfahren = Betonunterlage nach Wahl des
AN vorbereiten.
Abtrag von 'i.M. 4 cm auf Teilflächen 0,25 bis 3,0 m2'

Abfall entsorgen.
Menge: 5,000 m2
Leistungsbereichkatalog: 124

**13.02.0050 Betonunterlage vorbereiten*Oberfl. waager. Teilflächen*Vorb.nach Wahl AN*entsorgen**
StL-Nr. 2112410899111091
Betonunterlage nach Unterlagen des AG vorbereiten. Vorbereitete Flächen säubern.
Bauteil 'Schadstellen in Fahrbahnplatte'

Oberfläche waagerecht bis 20 v.H. geneigt.
Ausführung in Teilflächen.
Vorbereitungsverfahren = Betonunterlage nach Wahl des
AN vorbereiten.
Abtrag von 'i.M. 6 cm auf Teilflächen 0,25 bis 3,0 m2'

Abfall entsorgen.
Menge: 5,000 m2
Leistungsbereichkatalog: 124

**13.02.0060 Betonunterlage vorbereiten*Oberfl. waager. Teilflächen*Vorb.nach Wahl AN*entsorgen**
StL-Nr. 2112410899111091
Betonunterlage nach Unterlagen des AG vorbereiten. Vorbereitete Flächen säubern.
Bauteil 'Schadstellen in Fahrbahnplatte'

Oberfläche waagerecht bis 20 v.H. geneigt.
Ausführung in Teilflächen.
Vorbereitungsverfahren = Betonunterlage nach Wahl des
AN vorbereiten.
Abtrag von 'i.M. 8 cm auf Teilflächen 0,25 bis 3,0 m2'

Abfall entsorgen.
Menge: 5,000 m2
Leistungsbereichkatalog: 124

**13.02.0070 Betonmehrabtrag**
Betonmehrabtrag.
Betonabtrag über die nach vorherigen OZ (Betonabtrag
bei Schadstellen in Fahrbahnplatte des BW 144) vereinbanteTiefe
hinaus.
Mehrabtragstiefe i.M. je 1 cm.
In unterschiedlich großen Flächen.
Ausführung in Teilflächen.
Abrechnung nach Fläche.
Menge: 10,000 m2

**13.02.0080 Betonunterlage vorbereiten*Oberfl. waager. Teilflächen*druckluftstrahlen entsorgen**
StL-Nr. 2112410899110601
Betonunterlage nach Unterlagen des AG vorbereiten. Vorbereitete Flächen säubern.
Bauteil ': Schadstellen in Fahrbahnplatte.
Vorbereiten für Betonersatz.
Vorbereitung einschl. Vorbereitung aller
freigelegten Betonstähle (12-28 mm) nach
Norm-Reinheitsgrad Sa 2 1/2.
Vorbereitete Flächen säubern, absaugen und
ggf. trocknen.'

Oberfläche waagerecht bis 20 v.H. geneigt.
Ausführung in Teilflächen.
Vorbereitungsverfahren = Betonunterlage druckluftstrahlen mit festen Strahlmitteln.
Abfall entsorgen.
Menge: 30,000 m2
Leistungsbereichkatalog: 124

**13.02.0090 Haftbrücke herstellen*Oberfl.waager.*Teilflächen**
StL-Nr. 21124308991901
Haftbrücke auf vorbereiteter Betonunterlage nach Unterlagen des AG herstellen.
Bauteil 'Alle schadhaften Flächen
auf denen Betonabtrag und Oberflächenvorbereitung
durchgeführt wurde und auf denen Betonersatz mit
RM/RC-Mörtel durchgeführt wird'

Oberfläche waagerecht bis 20 v.H. geneigt.
Stoff 'Haftbrücke aus Zementmörtel mit Kunststoffzusatz
(abgestimmt auf das gewählte Betonersatzsystem)'

Ausführung in Teilflächen.
Menge: 30,000 m2
Leistungsbereichkatalog: 124

**13.02.0100 Betonstahl beschichten**
Freiliegenden Betonstahl unterschiedlicher Durchmesser
beschichten.
Betonstähle die nach dem Betonersatz eine Betondeckung
kleiner 3 cm haben.
Durchmesser 12-28 mm.
Beschichtungsstoff:  Mineralische Korrossionsschutzbeschichtung,
abgestimmt auf das folgende Betonersatzsystem
Menge: 50,000 m

#### Unterabschnitt 13.03 Betoninstandsetzung und Prüfung

**13.03.0010 Zementmörtel/Beton (RM/RC) einbauen*Oberfl.waager.*Teilflächen**
StL-Nr. 21124328991091
Zementmörtel/Beton mit Kunststoffzusatz (RM/RC) auf
vorbereiteter Betonunterlage nach Unterlagen des AG
einbauen. Ggf. erforderliche Schalung herstellen. Haftbrücke wird gesondert vergütet.
Bauteil 'Fahrbahnplatte des Bauwerks BW 144 (alle
schadhaften Flächen, auf denen Betonabtrag, Oberflächenvorbereitung und Haftbrücke durchgeführt wurde.)'

Oberfläche waagerecht bis 20 v. H. geneigt.
Schichtdicke 'i.M. 4 cm
auf Teilflächen bis 0,25 m2
Oberflächen eben abziehen und zureiben'

Ausführung in Teilflächen.
Menge: 5,000 m2
Leistungsbereichkatalog: 124

**13.03.0020 Zementmörtel/Beton (RM/RC) einbauen*Oberfl.waager.*Teilflächen**
StL-Nr. 21124328991091
Zementmörtel/Beton mit Kunststoffzusatz (RM/RC) auf
vorbereiteter Betonunterlage nach Unterlagen des AG
einbauen. Ggf. erforderliche Schalung herstellen. Haftbrücke wird gesondert vergütet.
Bauteil 'Fahrbahnplatte des Bauwerks BW 144 (alle
schadhaften Flächen, auf denen Betonabtrag, Oberflächenvorbereitung und Haftbrücke durchgeführt wurde.)'

Oberfläche waagerecht bis 20 v. H. geneigt.
Schichtdicke 'i.M. 6 cm
auf Teilflächen bis 0,25 m2
Oberflächen eben abziehen und zureiben'

Ausführung in Teilflächen.
Menge: 5,000 m2
Leistungsbereichkatalog: 124

**13.03.0030 Zementmörtel/Beton (RM/RC) einbauen*Oberfl.waager.*Teilflächen**
StL-Nr. 21124328991091
Zementmörtel/Beton mit Kunststoffzusatz (RM/RC) auf
vorbereiteter Betonunterlage nach Unterlagen des AG
einbauen. Ggf. erforderliche Schalung herstellen. Haftbrücke wird gesondert vergütet.
Bauteil 'Fahrbahnplatte des Bauwerks BW 144 (alle
schadhaften Flächen, auf denen Betonabtrag, Oberflächenvorbereitung und Haftbrücke durchgeführt wurde.)'

Oberfläche waagerecht bis 20 v. H. geneigt.
Schichtdicke 'i.M. 8 cm
auf Teilflächen bis 0,25 m2
Oberflächen eben abziehen und zureiben'

Ausführung in Teilflächen.
Menge: 5,000 m2
Leistungsbereichkatalog: 124

**13.03.0040 Zementmörtel/Beton (RM/RC) einbauen*Oberfl.waager.*Teilflächen**
StL-Nr. 21124328991091
Zementmörtel/Beton mit Kunststoffzusatz (RM/RC) auf
vorbereiteter Betonunterlage nach Unterlagen des AG
einbauen. Ggf. erforderliche Schalung herstellen. Haftbrücke wird gesondert vergütet.
Bauteil 'Fahrbahnplatte des Bauwerks BW 144 (alle
schadhaften Flächen, auf denen Betonabtrag, Oberflächenvorbereitung und Haftbrücke durchgeführt wurde.)'

Oberfläche waagerecht bis 20 v. H. geneigt.
Schichtdicke 'i.M. 4 cm
auf Teilflächen 0,25 bis 3,0 m2
Oberflächen eben abziehen und zureiben'

Ausführung in Teilflächen.
Menge: 5,000 m2
Leistungsbereichkatalog: 124

**13.03.0050 Zementmörtel/Beton (RM/RC) einbauen*Oberfl.waager.*Teilflächen**
StL-Nr. 21124328991091
Zementmörtel/Beton mit Kunststoffzusatz (RM/RC) auf
vorbereiteter Betonunterlage nach Unterlagen des AG
einbauen. Ggf. erforderliche Schalung herstellen. Haftbrücke wird gesondert vergütet.
Bauteil 'Fahrbahnplatte des Bauwerks BW 144 (alle
schadhaften Flächen, auf denen Betonabtrag, Oberflächenvorbereitung und Haftbrücke durchgeführt wurde.)'

Oberfläche waagerecht bis 20 v. H. geneigt.
Schichtdicke 'i.M. 6 cm
auf Teilflächen 0,25 bis 3,0 m2
Oberflächen eben abziehen und zureiben'

Ausführung in Teilflächen.
Menge: 5,000 m2
Leistungsbereichkatalog: 124

**13.03.0060 Zementmörtel/Beton (RM/RC) einbauen*Oberfl.waager.*Teilflächen**
StL-Nr. 21124328991091
Zementmörtel/Beton mit Kunststoffzusatz (RM/RC) auf
vorbereiteter Betonunterlage nach Unterlagen des AG
einbauen. Ggf. erforderliche Schalung herstellen. Haftbrücke wird gesondert vergütet.
Bauteil 'Fahrbahnplatte des Bauwerks BW 144 (alle
schadhaften Flächen, auf denen Betonabtrag, Oberflächenvorbereitung und Haftbrücke durchgeführt wurde.)'

Oberfläche waagerecht bis 20 v. H. geneigt.
Schichtdicke 'i.M. 8 cm
auf Teilflächen 0,25 bis 3,0 m2
Oberflächen eben abziehen und zureiben'

Ausführung in Teilflächen.
Menge: 5,000 m2
Leistungsbereichkatalog: 124

**13.03.0070 Zus. RM/RC-Mörtel einb.**
Zusätzlichen RM/RC-Mörtel über die nach
vorherigen OZ vereinbarte Dicke hinaus einbauen.
Mehrdicke i.M.  je 1 cm,
In unterschiedlichen Größen.
Einbau in Teilflächen.
Abrechnung nach Fläche.
Menge: 10,000 m2

**13.03.0080 Prüfung Abreißfestigkeit durchführ.*Oberfl.waager.**
StL-Nr. 211249189901
Prüfung der Abreißfestigkeit außerhalb der Ei-
genüberwachung nach Unterlagen des AG durchführen.
Prüfung, bestehend aus drei Einzelmessungen.
Bauteil 'Fahrbahnplatte des Bauwerks BW 144
6x im Fahrbahnbereich je
3 Abreißfestigkeitsuntersuchungen
und 1x je Flügel 3 Abreißfestigkeitsuntersuchungen auf den Oberflächen
- Betonunterlage
- Betonersatzsystem
- Versiegelung bzw. Kratzspachtelung
- Dichtungsschicht
Abreißfestigkeitsuntersuchung als
Kontrollprüfung des AG.
Eine Abreißfestigkeitsuntersuchung
besteht aus einer Serie von drei
Einzelmessungen der Haftfestigkeit.
Abreißfestigkeitsuntersuchung einschl.
Dokumentation der Ergebnisse.
Beschädigte Oberfläche instandsetzen.'

Oberfläche waagerecht bis 20 v.H. geneigt.
Menge: 40,000 St
Leistungsbereichkatalog: 124

### Abschnitt 14 Allgemeine Betoninstandsetzung

*Hinweis: Hinweis Allgemeine Betoninstandsetzung*
Die nachfolgenden OZ betreffen allgemeine Betoninstandsetzungsarbeiten an den Betonbauteilen der Überführung BW 144, die im Bereich der Baustelle mit Arbeitsgerüsten und/oder Hubsteigern oder über das begehbare Widerlager zu erreichen sind (Überbauenden, Widerlager, Auflagerbänke, Kammerwände, Fertigteilträger, Lagersockel) und für die keine Verkehrssicherung auf der Autobahn erfordlich ist.

Weitere Hinweise zur allgemeinen Betoninstandsetzung siehe auch in der Baubeschreibung.
Der schadhafte Beton ist nach Wahl des AN abzutragen.
Die Schadstellen sind mit RM/RC-Mörtel zu reprofilieren.
Dem Aufmass und der Abrechnung der OZ Betonabtrag werden die tatsächlich bearbeiteten Flächen mit ihren mittleren Tiefen
(entsprechend dem tatsächlichen Abtrag bzw. Auftrag) zugrunde gelegt.

#### Unterabschnitt 14.01 Betonunterlage vorbereiten

**14.01.0010 Vogelkot von Betonflächen an Brückenbauwerken entfernen**
Entfernen von Vogelkot auf Betonflächen an Brückenbauwerken,
einschließlich Vornässen, schonender mechanischer Reinigung,
Nachreinigung mit Neutralreiniger und Abspülen mit Wasser.
Einschließlich Abdecken angrenzender Bauteile, Schutz von
Entwässerungseinrichtungen, kontrolliertem Auffangen und
Entsorgen der Rückstände sowie aller Nebenleistungen.

Arbeiten an schwer zugänglichen Bereichen
(z. B. Widerlager, Kappenunterseiten, Pfeilerköpfe) sind
enthalten, sofern ohne besondere Zugangsgeräte erreichbar.
Bereitstellung von Zugangsgeräten (Gerüst, Hubarbeitsbühne)
werden gesondert vergütet.

Abwässer dürfen nicht in Brückenentwässerungen oder Vorfluter gelangen;
geeignete Auffang- und Entsorgungssysteme sind einzusetzen.
Menge: 10,000 m2

**14.01.0020 Aussinterungen von Betonflächen an Brückenbauwerken entfernen**
Entfernen von Aussinterungen auf Betonflächen an Brückenbauwerken durch Vornässen, mechanische Reinigung
(Bürsten/Schaben), ggf. Einsatz schwacher Reinigungsmittel,
Nachreinigung und Abspülen mit Wasser. Einschließlich
Abdecken angrenzender Bauteile, Schutz der Brückenentwässerung, kontrolliertem Auffangen und Entsorgen der Rückstände
sowie aller Nebenleistungen.

Reinigung hat schonend zu erfolgen, ohne die Betonoberfläche
zu beschädigen.
Arbeiten an schwer zugänglichen Bereichen (z. B. Kappenunterseiten, Pfeiler, Widerlager) sind enthalten, sofern ohne
besondere Zugangsgeräte erreichbar.
Bereitstellung von Zugangsgeräten (Gerüst, Hubarbeitsbühne)
werden gesondert vergütet.
Abwässer dürfen nicht in Entwässerungseinrichtungen oder
Vorfluter gelangen; geeignete Auffangsysteme sind einzusetzen.
Menge: 5,000 m2

**14.01.0030 Betonunterlage vorbereiten*Oberfl. untersch. Teilflächen*Vorb.nach Wahl AN*entsorgen**
StL-Nr. 2112410899311091
Betonunterlage nach Unterlagen des AG vorbereiten. Vorbereitete Flächen säubern.
Bauteil 'Überbauenden, Widerlager, Auflagerbänke,
Kammerwände, Fertigteilträger, Lagersockel.'

Oberfläche unterschiedlich geneigt.
Ausführung in Teilflächen.
Vorbereitungsverfahren = Betonunterlage nach Wahl des
AN vorbereiten.
Abtrag von 'i.M. 4 cm
auf Teilflächen bis 0,25 m2'

Abfall entsorgen.
Menge: 1,000 m2
Leistungsbereichkatalog: 124

**14.01.0040 Betonunterlage vorbereiten*Oberfl. untersch. Teilflächen*Vorb.nach Wahl AN*entsorgen**
StL-Nr. 2112410899311091
Betonunterlage nach Unterlagen des AG vorbereiten. Vorbereitete Flächen säubern.
Bauteil 'Überbauenden, Widerlager, Auflagerbänke,
Kammerwände, Fertigteilträger, Lagersockel.'

Oberfläche unterschiedlich geneigt.
Ausführung in Teilflächen.
Vorbereitungsverfahren = Betonunterlage nach Wahl des
AN vorbereiten.
Abtrag von 'i.M. 6 cm
auf Teilflächen bis 0,25 m2'

Abfall entsorgen.
Menge: 1,000 m2
Leistungsbereichkatalog: 124

**14.01.0050 Betonunterlage vorbereiten*Oberfl. untersch. Teilflächen*Vorb.nach Wahl AN*entsorgen**
StL-Nr. 2112410899311091
Betonunterlage nach Unterlagen des AG vorbereiten. Vorbereitete Flächen säubern.
Bauteil 'Überbauenden, Widerlager, Auflagerbänke,
Kammerwände, Fertigteilträger, Lagersockel..'

Oberfläche unterschiedlich geneigt.
Ausführung in Teilflächen.
Vorbereitungsverfahren = Betonunterlage nach Wahl des
AN vorbereiten.
Abtrag von 'i.M. 8 cm
auf Teilflächen bis 0,25 m2'

Abfall entsorgen.
Menge: 1,000 m2
Leistungsbereichkatalog: 124

**14.01.0060 Betonunterlage vorbereiten*Oberfl. untersch. Teilflächen*Vorb.nach Wahl AN*entsorgen**
StL-Nr. 2112410899311091
Betonunterlage nach Unterlagen des AG vorbereiten. Vorbereitete Flächen säubern.
Bauteil 'Überbauenden, Widerlager, Auflagerbänke,
Kammerwände, Fertigteilträger, Lagersockel.'

Oberfläche unterschiedlich geneigt.
Ausführung in Teilflächen.
Vorbereitungsverfahren = Betonunterlage nach Wahl des
AN vorbereiten.
Abtrag von 'i.M. 4 cm
auf Teilflächen über 0,25 m2 bis 3,0 m2'

Abfall entsorgen.
Menge: 1,000 m2
Leistungsbereichkatalog: 124

**14.01.0070 Betonunterlage vorbereiten*Oberfl. untersch. Teilflächen*Vorb.nach Wahl AN*entsorgen**
StL-Nr. 2112410899311091
Betonunterlage nach Unterlagen des AG vorbereiten. Vorbereitete Flächen säubern.
Bauteil 'Überbauenden, Widerlager, Auflagerbänke,
Kammerwände, Fertigteilträger, Lagersockel.'

Oberfläche unterschiedlich geneigt.
Ausführung in Teilflächen.
Vorbereitungsverfahren = Betonunterlage nach Wahl des
AN vorbereiten.
Abtrag von 'i.M. 6 cm
auf Teilflächen über 0,25 m2 bis 3,0 m2'

Abfall entsorgen.
Menge: 1,000 m2
Leistungsbereichkatalog: 124

**14.01.0080 Betonunterlage vorbereiten*Oberfl. untersch. Teilflächen*Vorb.nach Wahl AN*entsorgen**
StL-Nr. 2112410899311091
Betonunterlage nach Unterlagen des AG vorbereiten. Vorbereitete Flächen säubern.
Bauteil 'Überbauenden, Widerlager, Auflagerbänke,
Kammerwände, Fertigteilträger, Lagersockel.'

Oberfläche unterschiedlich geneigt.
Ausführung in Teilflächen.
Vorbereitungsverfahren = Betonunterlage nach Wahl des
AN vorbereiten.
Abtrag von 'i.M. 8 cm
auf Teilflächen über 0,25 m2 bis 3,0 m2'

Abfall entsorgen.
Menge: 1,000 m2
Leistungsbereichkatalog: 124

**14.01.0090 Betonmehrabtrag**
Betonmehrabtrag.
Betonabtrag über die nach vorherigen OZ
(Überbauenden, Widerlager, Auflagerbänke,
Kammerwände, Fertigteilträger, Lagersockel)
vereinbarte Tiefe hinaus.
Mehrabtragstiefe i.M. je 1 cm.
In unterschiedlich großen Flächen.
Ausführung in Teilflächen.
Abrechnung nach Fläche.
Menge: 1,000 m2

**14.01.0100 Betonunterlage vorbereiten*Oberfl. waager. Teilflächen*druckluftstrahlen entsorgen**
StL-Nr. 2112410899110601
Betonunterlage nach Unterlagen des AG vorbereiten. Vorbereitete Flächen säubern.
Bauteil ': Überbauenden, Widerlager, Auflagerbänke,
Kammerwände, Fertigteilträger, Lagersockel.
Vorbereiten für Betonersatz.
Vorbereitung einschl. Vorbereitung aller
freigelegten Betonstähle (12-28 mm) nach
Norm-Reinheitsgrad Sa 2 1/2.
Vorbereitete Flächen säubern, absaugen und
ggf. trocknen.'

Oberfläche waagerecht bis 20 v.H. geneigt.
Ausführung in Teilflächen.
Vorbereitungsverfahren = Betonunterlage druckluftstrahlen mit festen Strahlmitteln.
Abfall entsorgen.
Menge: 6,000 m2
Leistungsbereichkatalog: 124

**14.01.0110 Haftbrücke herstellen*Neigung untersch.*Teilflächen**
StL-Nr. 21124308997901
Haftbrücke auf vorbereiteter Betonunterlage nach Unterlagen des AG herstellen.
Bauteil 'Alle schadhaften Flächen
auf denen Betonabtrag und Oberflächenvorbereitung
durchgeführt wurde und auf denen Betonersatz mit
RM/RC-Mörtel durchgeführt wird'

Oberfläche und Unterseite unterschiedlich geneigt.
Stoff 'Haftbrücke aus Zementmörtel mit Kunststoffzusatz
(abgestimmt auf das gewählte Betonersatzsystem).'

Ausführung in Teilflächen.
Menge: 6,000 m2
Leistungsbereichkatalog: 124

**14.01.0120 Betonstahl beschichten**
Freiliegenden Betonstahl unterschiedlicher Durchmesser
beschichten.
Betonstähle die nach dem Betonersatz eine Betondeckung
kleiner 3 cm haben.
Durchmesser 12-28 mm.
Beschichtungsstoff:  Mineralische Korrossionsschutzbeschichtung,
abgestimmt auf das folgende Betonersatzsystem
Menge: 2,500 m

**14.01.0130 Betonstahl einbauen**
StL-Nr. 2211821399
Betonstahl entsprechend statischen und konstruktiven
Erfordernissen einbauen.
Bauteil 'Überbauenden, Widerlager, Auflagerbänke,
Kammerwände, Fertigteilträger, Lagersockel.
Zulagebewehrung bei korrodierter Bestandsbewehrung'

Stahlsorte 'B 500 B'
Menge: 0,100 t
Leistungsbereichkatalog: 118

#### Unterabschnitt 14.02 Betoninstandsetzung

**14.02.0010 Zementmörtel/Beton (RM/RC) einbauen*Neigung untersch.*Teilflächen**
StL-Nr. 21124328997091
Zementmörtel/Beton mit Kunststoffzusatz (RM/RC) auf
vorbereiteter Betonunterlage nach Unterlagen des AG
einbauen. Ggf. erforderliche Schalung herstellen. Haftbrücke wird gesondert vergütet.
Bauteil 'Überbauenden, Widerlager, Auflagerbänke,
Kammerwände, Fertigteilträger, Lagersockel.'

Oberfläche und Unterseite unterschiedlich geneigt.
Schichtdicke 'i. M. 4 cm
auf Teilflächen bis 0,25 m2
Oberflächen eben abziehen und zureiben.'

Ausführung in Teilflächen.
Menge: 1,000 m2
Leistungsbereichkatalog: 124

**14.02.0020 Zementmörtel/Beton (RM/RC) einbauen*Neigung untersch.*Teilflächen**
StL-Nr. 21124328997091
Zementmörtel/Beton mit Kunststoffzusatz (RM/RC) auf
vorbereiteter Betonunterlage nach Unterlagen des AG
einbauen. Ggf. erforderliche Schalung herstellen. Haftbrücke wird gesondert vergütet.
Bauteil 'Überbauenden, Widerlager, Auflagerbänke,
Kammerwände, Fertigteilträger, Lagersockel.'

Oberfläche und Unterseite unterschiedlich geneigt.
Schichtdicke 'i. M. 6 cm
auf Teilflächen bis 0,25 m2
Oberflächen eben abziehen und zureiben.'

Ausführung in Teilflächen.
Menge: 1,000 m2
Leistungsbereichkatalog: 124

**14.02.0030 Zementmörtel/Beton (RM/RC) einbauen*Neigung untersch.*Teilflächen**
StL-Nr. 21124328997091
Zementmörtel/Beton mit Kunststoffzusatz (RM/RC) auf
vorbereiteter Betonunterlage nach Unterlagen des AG
einbauen. Ggf. erforderliche Schalung herstellen. Haftbrücke wird gesondert vergütet.
Bauteil 'Überbauenden, Widerlager, Auflagerbänke,
Kammerwände, Fertigteilträger, Lagersockel.'

Oberfläche und Unterseite unterschiedlich geneigt.
Schichtdicke 'i. M. 8 cm
auf Teilflächen bis 0,25 m2
Oberflächen eben abziehen und zureiben.'

Ausführung in Teilflächen.
Menge: 1,000 m2
Leistungsbereichkatalog: 124

**14.02.0040 Zementmörtel/Beton (RM/RC) einbauen*Neigung untersch.*Teilflächen**
StL-Nr. 21124328997091
Zementmörtel/Beton mit Kunststoffzusatz (RM/RC) auf
vorbereiteter Betonunterlage nach Unterlagen des AG
einbauen. Ggf. erforderliche Schalung herstellen. Haftbrücke wird gesondert vergütet.
Bauteil 'Überbauenden, Widerlager, Auflagerbänke,
Kammerwände, Fertigteilträger, Lagersockel.'

Oberfläche und Unterseite unterschiedlich geneigt.
Schichtdicke 'i. M. 4 cm
auf Teilflächen 0,25 bis 3,0 m2
Oberflächen eben abziehen und zureiben.'

Ausführung in Teilflächen.
Menge: 1,000 m2
Leistungsbereichkatalog: 124

**14.02.0050 Zementmörtel/Beton (RM/RC) einbauen*Neigung untersch.*Teilflächen**
StL-Nr. 21124328997091
Zementmörtel/Beton mit Kunststoffzusatz (RM/RC) auf
vorbereiteter Betonunterlage nach Unterlagen des AG
einbauen. Ggf. erforderliche Schalung herstellen. Haftbrücke wird gesondert vergütet.
Bauteil 'Überbauenden, Widerlager, Auflagerbänke,
Kammerwände, Fertigteilträger, Lagersockel.'

Oberfläche und Unterseite unterschiedlich geneigt.
Schichtdicke 'i. M. 6 cm
auf Teilflächen 0,25 bis 3,0 m2
Oberflächen eben abziehen und zureiben.'

Ausführung in Teilflächen.
Menge: 1,000 m2
Leistungsbereichkatalog: 124

**14.02.0060 Zementmörtel/Beton (RM/RC) einbauen*Neigung untersch.*Teilflächen**
StL-Nr. 21124328997091
Zementmörtel/Beton mit Kunststoffzusatz (RM/RC) auf
vorbereiteter Betonunterlage nach Unterlagen des AG
einbauen. Ggf. erforderliche Schalung herstellen. Haftbrücke wird gesondert vergütet.
Bauteil 'Überbauenden, Widerlager, Auflagerbänke,
Kammerwände, Fertigteilträger, Lagersockel.'

Oberfläche und Unterseite unterschiedlich geneigt.
Schichtdicke 'i. M. 8 cm
auf Teilflächen 0,25 bis 3,0 m2
Oberflächen eben abziehen und zureiben.'

Ausführung in Teilflächen.
Menge: 1,000 m2
Leistungsbereichkatalog: 124

**14.02.0070 Zus. RM/RC-Mörtel einb.**
Zusätzlichen RM/RC-Mörtel über die nach
vorherigen OZ vereinbarte Dicke hinaus einbauen.
Mehrdicke i.M.  je 1 cm,
In unterschiedlichen Größen.
Einbau in Teilflächen.
Abrechnung nach Fläche.
Menge: 1,000 m2

**14.02.0080 Riss zementg.Füllst. injiz.(F-I(H))*Neigung untersch. Inj. z. Schließen*Riss feucht Rissbr. 0,2-0,4mm*ZS-I Riss abschleifen**
StL-Nr. 2412442897121011
Riss mit zementgebundenem Füllstoff (ZS-I/ZL-I) nach
Unterlagen des AG injizieren (F-I(H)). Riss vorbereiten, Packer setzen, ggf. verdämmen. Riss nachbehandeln.
Packer und ggf. Verdämmung entfernen. Abrechnung nach
Länge des sichtbaren injizierten Risses.
Bauteil 'Widerlager, Auflagerbank,
Kammerwände und -decke, Fertigteilträger, Lagersockel'

Oberfläche und Unterseite unterschiedlich geneigt.
Injektion zum Schließen.
Feuchtezustand der Risse/Rissufer = feucht.
Rissbreite über 0,2 bis 0,4 mm.
Rissfüllstoff = Zementsuspension (ZS-I).
Risszone nach entfernen der Verdämmung abschleifen.
Menge: 5,000 m
Leistungsbereichkatalog: 124

#### Unterabschnitt 14.03 Untersuchungen

*Hinweis: Untersuchungen Pfeiler*
Im Zuge der nächtlichen Spurwegnahmen
zur Montage des Kappentraggerüsts sind am
Mittelpfeiler Bohrmehlproben zu entnehmen und
anschließend Laboranalysen durchzuführen.

**14.03.0010 Entnahme von Bohrmehlproben**
Entnahme von Bohrmehlproben in Betonbauteilen zur Feststellung des Chloridgehaltes:
Auflagerbank Mittelpfeiler - 1 St.
Lagersockel Mittelpfeiler - 2 St.

Bohrmehlproben in drei Tiefenstufen (0-20mm, 20-40mm, 40-60mm)
entnehmen inkl. fachgerechter Rückstellung.
Menge: 3,000 St

**14.03.0020 Best. Chloridgehalt u. Carbonatisierung**
Prüfung des Gesamtchloridgehaltes, Potentiometer, je Probe,
DIN EN 14629 inkl. Bestimmung der Carbonatisierungstiefe am
Bohrloch mit der Indikatorlösung Phenolphthalein DBV Heft 422.
Proben aus Pos. 14.03.0010.
Menge: 9,000 St

### Abschnitt 15 provisorischer Gehweg

#### Unterabschnitt 15.01 Herstellung provisorsicher Gehweg

*Hinweis: Herstellung provisorischer Gehweg*
Zur Herstellung des provisorischen Gehwegs im Anschluss
an das Kappentraggerüst ist die Dammkrone bzw. Böschung
temporär anzupassen. Nach Abschluss der Arbeiten ist der
Originalzustand wieder herzustellen.

**15.01.0010 Frostschutzschicht herstellen KL. F.Einb. o. F. URA+Einbaudoku*Dicke Unterl. AG Abrechng. Auftrag**
StL-Nr. 2411221060991011
Frostschutzschicht herstellen.
In kleinen Flächen, Einbau ohne Fertiger.
Baustoffgemisch 'Frostschutz 0/45'

Umweltrelevante Anforderungen beim Einsatz von Baustoffgemischen einschließlich Einbaudokumentation nach
Unterlagen des AG. Einbaudokumentation übergeben.
Einbaudicke nach Unterlagen des AG.
Abrechnung nach Auftragsprofilen.
Menge: 30,000 m3
Leistungsbereichkatalog: 112

**15.01.0020 Asphalttragd. aus AC 16 TD herst. Geh- und Radwege*Dicke 10 cm**
StL-Nr. 23113822229000
Asphalttragdeckschicht aus Asphalttragdeckschichtmischgut AC 16 TD herstellen. Anlieferung des Asphaltmischguts in thermoisolierten Transportbehältern.
In Verkehrsflächen für Geh- und Radwege.
Einbaudicke = 10 cm.
Bindemittel 'resultierendes Bindemittelpaar
[70/100 // 50/80 VL]'
Menge: 55,000 m2
Leistungsbereichkatalog: 113

*Hinweis: Winkelstützelement für prov. Gehweg*
Winkelstützelemente zur Dammkronenverbreiterung für den
provisorischen Gehweg liefern und einbauen. Nach
Fertigstellung der Arbeiten sind die Fertigteile zurückzubauen.

**15.01.0030 Bewehrte Betonfertigteile einbauen**
Bewehrte Betonfertigteile entsprechend statischen und
konstruktiven Erfordernissen nach Unterlagen des AG
liefern und einbauen.
Bauteil = Stützwand.
Fertigteile aus Stahlbeton.
Druckfestigkeitsklasse C30/37.
Expositionsklasse XF2, XC4 und XD2.
Einbau: Dammkronenverbreiterung für prov. Gehweg
Menge: 30,000 m

**15.01.0040 Prov. Absturzsich. herstellen**
Provisorische Absturzsicherung
nach Wahl des AN herstellen.
Absturzsicherung für provisorischen Gehweg.
Befestigung der Absturzsicherung
nach Wahl des AN.
Absturzsicherung vorhalten, unterhalten und nach Abschluss
der Maßnahme abbauen und entsorgen.
Menge: 30,000 m

**15.01.0050 Bauzaun aufstellen und entfernen Zaunhöhe 2,0 m*Stahlgitter-FT**
StL-Nr. 1910120733
Bauzaun nach Unterlagen des AG einschl. der erforderlichen Tore und Pfosten standsicher aufstellen, während
der Bauzeit vorhalten und unterhalten sowie nach Beendigung der Bauzeit entfernen. 70 v.H. des Preises werden nach Aufstellen, der Rest nach Entfernen des Bauzaunes vergütet.
Zaunhöhe = 2,00 m.
Zaun aus Stahlgitter-Fertigteilen.
Menge: 30,000 m
Leistungsbereichkatalog: 101

#### Unterabschnitt 15.02 Rückbau provisorischer Gehweg

**15.02.0010 Schicht ohne Bindemittel aufnehmen FSS*Dicke n.Unterl.AG*Bstoff. Verw. AN Abrechng. Abtrag**
StL-Nr. 24112010219041
Schicht ohne Bindemittel aufnehmen
Schicht aus Baustoffgemisch für Frostschutzschichten.
Dicke nach Unterlagen des AG.
Fläche 'Anpassung Dammkrone für provisorsichen Gehweg'

Baustoffgemisch nach Wahl des AN verwerten. Baustoffgemisch nach Unterlagen des AG.
Abrechnung nach Abtragsprofilen.
Menge: 30,000 m3
Leistungsbereichkatalog: 112

**15.02.0020 Asphaltbefestigung aufnehmen Tiefe bis 10 cm*Aufbr. Verw. AN**
StL-Nr. 2311302890901003
Asphaltbefestigung aufbrechen und aufnehmen.
Fläche 'provisorischer Gehweg'

Dicke der Asphaltbefestigung '10 cm'

Gesamtaufbruchtiefe bis 10 cm.
Aufbruchgut nach Wahl des AN verwerten.
Menge: 55,000 m2
Leistungsbereichkatalog: 113

**15.02.0030 Bewehrte Betonfertigteile ausbauen**
Bewehrte Betonfertigeile ausbauen.
Betonfertigteile nach Wahl des AN verwerten.
Menge: 30,000 m

### Abschnitt 16 Abbruch u. Ausbau v. Bauwerksteilen

#### Unterabschnitt 16.01 Zäune, Geländer, Bauwerksteile

**16.01.0010 Schneefanggitter ausbauen**
Schneefanggitter nach Unterlagen des AG ausbauen.
Schneefanggitter nach Wahl des AN verwerten.
Bauteil(e) Geländer über untenliegenden Verkehrsflächen.
Menge: 100,000 m

**16.01.0020 Bauwerksschilder abbauen**
Bauwerksschilder an den bestehenden Geländern abbauen und nach Wahl des AN verwerten.
Menge: 2,000 St

**16.01.0030 Geländer abbauen Brücke*Stahl*H = 1000 mm Pfosten abtr.**
StL-Nr. 211213031112
Geländer nach Unterlagen des AG abbauen und nach Wahl
des AN verwerten.
Abgerechnet wird nach Länge des Handlaufs zwischen den
Achsen der Endpfosten bzw. Endstäbe.
Geländer für Brücke.
Material = Stahl.
Höhe des Geländers 1000 mm.
Pfosten abtrennen.
Menge: 97,000 m
Leistungsbereichkatalog: 121

**16.01.0040 Geländer abbauen Brücke*Stahl Pfosten abtr.**
StL-Nr. 211213031192
Geländer nach Unterlagen des AG abbauen und nach Wahl
des AN verwerten.
Abgerechnet wird nach Länge des Handlaufs zwischen den
Achsen der Endpfosten bzw. Endstäbe.
Geländer für Brücke.
Material = Stahl.
Höhe des Geländers '1300 mm'

Pfosten abtrennen.
Menge: 97,000 m
Leistungsbereichkatalog: 121

#### Unterabschnitt 16.02 Pflaster

**16.02.0010 Bordstein aufnehmen. alles Verw. AN**
StL-Nr. 23115031990200
Bordstein aufnehmen.
Bordstein 'aus Naturstein auf BW 144'

Fundament 'beseitigen'

Sämtliche Steine und übriges Aufbruchgut nach Wahl des
AN verwerten.
Menge: 194,000 m
Leistungsbereichkatalog: 115

**16.02.0020 Bordstein aufnehmen.*Fund. bis 10 cm alles Verw. AN**
StL-Nr. 23115031910200
Bordstein aufnehmen.
Bordstein 'aus Naturstein im Anschluss an Brückenkappen'

Fundament aus Beton, bis 10 cm dick, aufbrechen.
Sämtliche Steine und übriges Aufbruchgut nach Wahl des
AN verwerten.
Menge: 20,000 m
Leistungsbereichkatalog: 115

**16.02.0030 Stufe für Böschungstr. ausbauen Stufenbr. 80 cm*H/B 18/27 cm Natursteine*eins. Tr.w. Gran. Fugenmörtel**
Stufe für Böschungstreppe nach Unterlagen des AG entsprechend RiZ Bösch auf mind. 10 cm dickem, konstruktiv
bewehrtem Unterbeton C12/15, ausbauen.
Stufenbreite 80 cm.
Auftrittshöhe 18 cm, Auftrittsbreite 27 cm.
Stufe aus Naturstein nach Unterlagen des AG.
Beidseitige Treppenwange auf Böschungen aus Granitbordsteinen Form B, Größe 7, Breite 100 mm bis 120 mm, auf
gleichem Fundament wie Böschungstreppe ausbauen.
Sämtliche Steine und übriges Aufbruchgut nach Wahl des
AN verwerten.
Menge: 10,000 St
Leistungsbereichkatalog: 115

**16.02.0040 Naturpflasterd.zur Wiederverw.aufn. Pfl.st. 8 cm*Granit Fugenmört. hydr.*ungeb. Bettung Steine lagern*säub.u.lag.bis100**
StL-Nr. 2311500602013111
Natursteinpflasterdecke zur Wiederverwendung aufnehmen.
Aufnehmen der Tragschicht wird gesondert vergütet.
Art = Pflasterstein, Dicke ca. 8 cm.
Pflasterstein aus Granit.
Mit Fugenfüllung aus hydraulisch geb. Fugenmörtel
Bettung aus ungebundenem Bettungsmaterial.
Steine innerhalb der Baustelle fördern und lagern.
Übriges Aufbruchgut nach Wahl des AN verwerten.
Pflastersteine säubern und lagern. Anteil wiederverwendbarer Pflastersteine über 75 bis 100 v. H.
Menge: 15,000 m2
Leistungsbereichkatalog: 115

**16.02.0050 Schicht ohne Bindemittel aufnehmen SfM*Dicke bis 5cm nat. Gesteinsk.*Bstoff zw.-lag**
StL-Nr. 22112005119101
Schicht ohne Bindemittel aufnehmen. Erschwernisse
durch Einbauten werden gesondert vergütet.
Schicht aus frostunempfindlichem Baustoff oder Baustoffgemisch.
Dicke bis 5 cm.
Fläche 'Pflasterflächen oberhalb der Böschungstreppen'

Baustoffgemisch aus natürlichen Gesteinskörnungen
nach Unterlagen des AG.
Baustoff innerhalb der Baustelle fördern und nach Un-
terlagen des AG zwischenlagern.
Menge: 15,000 m2
Leistungsbereichkatalog: 112

#### Unterabschnitt 16.03 Kappe, Fahrbahnübergang

**16.03.0010 Beton abbrechen*Stahlbeton*Verwerten**
StL-Nr. 22118013930901
Beton nach Unterlagen des AG abbrechen.
Bauteil 'Kappen BW 144 mit Verankerung durch Telleranker,
Kappen unbeschichtet'

Material = Stahlbeton.
Abbruch 'beidseitig auf Gesamtlänge, in einer Gesamtbreite
von 200 cm und 400 cm'

Abbruchgut nach Wahl des AN verwerten.
Menge: 110,000 m3
Leistungsbereichkatalog: 118

**16.03.0020 Telleranker-Oberteile ausbauen**
Telleranker-Oberteile aus den Kappen ausbauen.
Bauwerk: BW 144
Bauteil(e): Kappen
Abstand der Telleranker: i.d. Regel 1,50  m
Die Oberteile der Telleranker sind mit den Kappen
auszubauen. Ausgebaute Stoffe nach Wahl des AN verwerten.
Menge: 130,000 St

**16.03.0030 Telleranker-Unterteile ausbauen**
Telleranker-Uberteile aus dem Überbau ausbauen.
Bauwerk: BW 144
Bauteil(e): Kappen
Abstand der Telleranker: i.d. Regel 1,50  m
Die Unterteile der Telleranker sind nach Abbruch der Kappen durch ausstemmen auszubauen.
Die Ausbruchstellen sind fachgerecht vorzubehandeln, mit Haftbrücke zu versehen und mit RM-/RC-Mörtel zu verschließen. Alle genannten Arbeitsschritte werden über diese Position abgerechnet.
Ausgebaute Stoffe nach Wahl des AN verwerten.
Menge: 130,000 St

*Hinweis: Hinweis HDW*
Hinweis zur Position: Übergangskonstruktion ausbauen

Um die vorhandene Anschlussbewehrung der
Übergangskonstruktion zu erhalten, hat der
Betonabtrag mit HDW zu erfolgen.
Hierfür erforderliche Schutzmaßnahmen aufgrund
der halbseitigen Ausführung (Schutzeinhausung)
sind mit einzurechnen.

**16.03.0040 Übergangskonstruktion ausbauen Überbaubreite**
StL-Nr. 211212073090
Übergangskonstruktion aus Stahl nach Unterlagen des AG
ausbauen und nach Wahl des AN verwerten.
Abgerechnet wird nach Länge der Konstruktion in der
Profilachse, horizontal.
Ausbau aus gesamter Überbaubreite.
Unterkonstruktion 'und Anker ausbauen. Aussparung für
neue Konstruktion nach Unterlagen des AG herstellen.
Vorhandene Anschlussbewehrung erhalten.
Ausbau halbseitig je Bauabschnitt. Der Trennschnitt aufgrund
der halbseitigen Ausführung ist in diese Position mit einzurechnen.'
Menge: 20,000 m
Leistungsbereichkatalog: 121

**16.03.0050 Übergangskonstruktion ausbauen Kappe*Unterk.+A.ausb.**
StL-Nr. 211212072030
Übergangskonstruktion aus Stahl nach Unterlagen des AG
ausbauen und nach Wahl des AN verwerten.
Abgerechnet wird nach Länge der Konstruktion in der
Profilachse, horizontal.
Ausbau aus Kappe.
Unterkonstruktion und Anker ausbauen.
Menge: 8,200 m
Leistungsbereichkatalog: 121

**16.03.0060 Fahrbahnabschlußprofil ausbauen**
Fahrbahnabschlußprofil für Abdichtung an den Überbauenden
oberflächenbündig mit OK Fahrbahnplatte abtrennen und
Schnittkante verschleifen.
Im Überbau verbleibende Winkel durch Strahlen mit festen
Strahlmitteln vorbereiten und mit geeignetem Korrosionsschutzsystem nach Wahl des AN beschichten
Profil Unterlagen des AG ausbauen und nach Wahl des
AN verwerten.
Abgerechnet wird in der Profilachse horizontal.
Der Ausbau hat halbseitig je Bauabschnitt zu erfolgen.
Menge: 23,000 m
Leistungsbereichkatalog: 121

#### Unterabschnitt 16.04 Asphalt, Abdichtung

**16.04.0010 Asphaltbefestigung trennen*schneiden**
StL-Nr. 231130389109
Asphaltbefestigung geradlinig trennen.
Bereich 'Deck- und Tragschicht des untergeordneten
Straßennetzes bei dem Überführungsbauwerk
BW 144  im Anbaubereich jeweils halbseitig 5 m hinter den Flügelenden.'

Trennen durch Schneiden.
Dicke der Asphaltbefestigung '4 cm DS + (10+12) cm TS,
Trennschnitte quer zur Fahrbahn'
Menge: 17,000 m
Leistungsbereichkatalog: 113

**16.04.0020 Asphaltbefestigung trennen*schneiden**
StL-Nr. 231130389109
Asphaltbefestigung geradlinig trennen.
Bereich 'Deck- und Tragschicht des untergeordneten
Straßennetzes bei dem Überführungsbauwerk
BW 144  im Anbaubereich jeweils zwischen den beiden
Fahrtrichtungen bis 5 m hinter den Flügelenden.'

Trennen durch Schneiden.
Dicke der Asphaltbefestigung '4 cm DS + (10+12) cm TS,
Trennschnitte längs zur Fahrbahn'
Menge: 50,000 m
Leistungsbereichkatalog: 113

**16.04.0030 Asphaltbefestigung trennen*schneiden**
StL-Nr. 231130389109
Asphaltbefestigung geradlinig trennen.
Bereich 'Deckschicht des Geh- und Radwegs bei dem
Überführungsbauwerk BW 144  im Anbaubereich
jeweils 5 m hinter den Kappenenden.'

Trennen durch Schneiden.
Dicke der Asphaltbefestigung '10 cm DS,
Trennschnitte quer zur Fahrbahn'
Menge: 8,000 m
Leistungsbereichkatalog: 113

**16.04.0040 Asphaltbefestigung aufnehmen*Aufbr. Verw. AN**
StL-Nr. 2311302890909003
Asphaltbefestigung aufbrechen und aufnehmen.
Fläche 'Fahrbahn im Anbaubereich bis 5 m hinter
Flügelende'

Dicke der Asphaltbefestigung '4 cm DS'

Gesamtaufbruchtiefe 'ca. 4 cm'

Aufbruchgut nach Wahl des AN verwerten.
Menge: 320,000 m2
Leistungsbereichkatalog: 113

**16.04.0050 Asphaltbefestigung aufnehmen*Aufbr. Verw. AN**
StL-Nr. 2311302890909003
Asphaltbefestigung aufbrechen und aufnehmen.
Fläche 'Fahrbahn im Anbaubereich bis 5 m hinter
Flügelende'

Dicke der Asphaltbefestigung '10+12 cm TS'

Gesamtaufbruchtiefe 'ca. 22 cm'

Aufbruchgut nach Wahl des AN verwerten.
Menge: 130,000 m2
Leistungsbereichkatalog: 113

**16.04.0060 Asphaltbefestigung aufnehmen*Aufbr. Verw. AN**
StL-Nr. 2311302890909003
Asphaltbefestigung aufbrechen und aufnehmen.
Fläche 'Geh- und Radweg im Anbaubereich bis 5 m hinter
Kappenende'

Dicke der Asphaltbefestigung 'ca. 10 cm DS'

Gesamtaufbruchtiefe 'ca. 10 cm'

Aufbruchgut nach Wahl des AN verwerten.
Menge: 40,000 m2
Leistungsbereichkatalog: 113

**16.04.0070 Asphalt fräsen ADS*Asphaltbeton Bauwerk*Fahrbahn Fräsasph. verw.**
StL-Nr. 2311300512911910
Asphalt fräsen und Fräsgut aufnehmen. Anschlusskante
geradlinig auf Frästiefe herstellen. Der Schnittlinienabstand darf maximal 15 mm betragen.
Asphaltdeckschicht.
Asphaltdeckschicht = Asphaltbeton.
Frästiefe '3,5-4 cm'

Auf Bauwerk.
Fläche = Fahrbahn.
Breite 'BA I: 4,65 m und BA II: 3,85 m'

Fräsasphalt nach Wahl des AN verwerten.
Menge: 595,000 m2
Leistungsbereichkatalog: 113

**16.04.0080 Abdichtung aufnehmen Unter Kappen Verwerten**
StL-Nr. 2412300329000001
Abdichtung nach Unterlagen des AG aufnehmen. Erforderliche Trennschnitte herstellen.
Abdichtung auf Überbau im Kappenbereich.
Dichtungsschicht 'Voranstrich 0,25 kg/m², 1. Dichtungsschicht
Beschichtungsstoff Afraphan.
Abdichtung ohne Beschädigung des Überbaubetons ggf.
in mehreren Arbeitsgängen und unterschiedlichen Verfahren
bis OK Beton abtragen.
Erschwernisse beim Abtrag, wie z.B. Brückenabläufe und
unterschiedliche Belagsdicken u.dgl. gehören zum Leistungsumfang.
Das ggf. vollständige Abtragen von Resten des bit. Voranstriches in Raustellen der Betonoberfläche wird gesondert vergütet'

Ausgebaute Stoffe nach Wahl des AN verwerten.
Menge: 510,000 m2
Leistungsbereichkatalog: 123

**16.04.0090 Abdichtung aufnehmen Zwischen Kappen*Verwerten**
StL-Nr. 2412300319090001
Abdichtung nach Unterlagen des AG aufnehmen. Erforderliche Trennschnitte herstellen.
Abdichtung auf Überbau zwischen den Kappen.
Dichtungsschicht 'AB 0/5, ca. 0,5 cm'

Schutzschicht 'AB 0/11, ca. 4 cm.
Abdichtung ohne Beschädigung des Überbaubetons ggf.
in mehreren Arbeitsgängen und unterschiedlichen Verfahren
bis OK Beton abtragen.
Erschwernisse beim Abtrag, wie z.B. Brückenabläufe und unterschiedliche Belagsdicken u.dgl. gehören zum Leistungsumfang.
Das ggf. vollständige Abtragen von Resten des bit. Voranstriches
in Raustellen der Betonoberfläche wird gesondert vergütet.'

Ausgebaute Stoffe nach Wahl des AN verwerten.
Menge: 595,000 m2
Leistungsbereichkatalog: 123

#### Unterabschnitt 16.05 Schichten ohne Bindemittel

*Hinweis: Hinweis 2 Bauabschnitte*
Die nachfolgenden OZ sind halbseitig
auszuführen (2 Bauabschnitte).

**16.05.0010 Schicht ohne Bindemittel aufnehmen FSS Fahrbahn*Bstoff. Verw. AN Abrechng. Abtrag**
StL-Nr. 24112010291041
Schicht ohne Bindemittel aufnehmen
Schicht aus Baustoffgemisch für Frostschutzschichten.
Dicke '60 cm'

Fläche = Fahrbahn.
Baustoffgemisch nach Wahl des AN verwerten. Baustoffgemisch nach Unterlagen des AG.
Abrechnung nach Abtragsprofilen.
Menge: 80,000 m3
Leistungsbereichkatalog: 112

**16.05.0020 Schicht ohne Bindemittel aufnehmen FSS Geh- und Radwege*Bstoff. Verw. AN Abrechng. Abtrag**
StL-Nr. 24112010295041
Schicht ohne Bindemittel aufnehmen
Schicht aus Baustoffgemisch für Frostschutzschichten.
Dicke '30 cm'

Fläche = Geh- und Radwege.
Baustoffgemisch nach Wahl des AN verwerten. Baustoffgemisch nach Unterlagen des AG.
Abrechnung nach Abtragsprofilen.
Menge: 15,000 m3
Leistungsbereichkatalog: 112

**16.05.0030 Bankett abtragen Br.ü.1,00-1,50 m Mit Veg.decke*zw.-lagern**
StL-Nr. 24112045390201
Bankett abtragen ggf. einschließlich Vegetationsdecke.
Breite über 1,00 bis 1,50 m.
Dicke '20 cm'

Ausbauen mit Vegetationsdecke.
Ausbaustoffe innerhalb der Baustelle fördern und nach
Unterlagen des AG zwischenlagern.
Menge: 4,000 m3
Leistungsbereichkatalog: 112

#### Unterabschnitt 16.06 Entwässerung

**16.06.0010 Brückenablauf ausbauen Stahlbetonüberbau*Rost 300 x 500 mm**
StL-Nr. 211112041399
Brückenablauf nach Unterlagen des AG ausbauen. Das Ausbauen der Rohrleitung wird gesondert vergütet. Ausbaustoffe nach Wahl des AN verwerten.
Ausbauort = Stahlbetonüberbau.
Rost 300 x 500 mm.
Unterteil 'mit senkrechtem Abgang, DN/ID 125'
Menge: 3,000 St
Leistungsbereichkatalog: 111

**16.06.0020 Tropftüllen ausb.**
Kernbohrung nach Unterlagen des AG herstellen.
Bauteil: Fahrbahnplatte des BW144
Durchmesser 100 mm
Tiefe 40 cm
Neigung vertikal
Kernbohrung für Ausbau der vorhandenen
Tropftüllen und zum Einbau neuer Tropftüllen.
Kernbohrung in Stahlbeton-Fahrbahnplatte
(Ortbetonplatte + Flansch der Fertigteilträger).
Kernbohrung in Stahlbeton.
Ausgebaute Stoffe nach Wahl des AN verwerten.
Menge: 2,000 St

**16.06.0030 Rohrleitung ausbauen Überbau*Gusseisen mit Befestigung**
StL-Nr. 21111304119001
Rohrleitung nach Unterlagen des AG ausbauen. Abgerechnet wird nach Länge in der Achse der Rohrleitung. Ausbaustoffe nach Wahl des AN verwerten.
Ausbauort = Überbau.
Rohr-Material = Gusseisen.
Rohr DN/ID '125'

Befestigungskonstruktion ausbauen.
Menge: 4,500 m
Leistungsbereichkatalog: 111

### Abschnitt 17 FRS und Leiteinrichtungen

#### Unterabschnitt 17.01 Ausbau bestehende Schutzeinrichtung

*Hinweis: Die abgebauten Schutzeinrichtungen*
Die abgebauten Schutzeinrichtungen werden am Lagerplatz
des AG bei der Autobahnmeisterei Pankofen,
A92 AS Plattling-Nord, gelagert.

**17.01.0010 Leitpfosten abbauen Aufsatzleitpfost.*Abbauteil verwert**
StL-Nr. 211290577001
Leitpfosten abbauen.
Abbauteil = Aufsatzleitpfosten.
Abbauteile nach Wahl des AN verwerten.
Menge: 18,000 St
Leistungsbereichkatalog: 129

**17.01.0020 SE aus Stahl abbauen EDSP*Profil B*Pfost. A 1,33 m Pf.u.Dichtpl.entf*Teile förd.u.lag.**
StL-Nr. 2112900322300603
Schutzeinrichtung (SE) aus Stahl einschließlich sämtlicher Einzelteile abbauen.
SE = Einfache Distanzschutzplanke.
Holm Profil B.
Mit Pfosten, Abstand = 1,33 m.
Pfosten mit Fußplatte, einschließlich Entfernen der e-
lastischen Dichtungsplatte.
Konstruktionsteile zum Lagerplatz des AG fördern, abladen und sortiert nach Unterlagen des AG lagern.
Menge: 100,000 m
Leistungsbereichkatalog: 129

**17.01.0030 SE aus Stahl abbauen EDSP*Profil B*Pfost. A 1,33 m HB 1*Pf.l.b. 1900 mm Teile förd.u.lag.**
StL-Nr. 2112900322310103
Schutzeinrichtung (SE) aus Stahl einschließlich sämtlicher Einzelteile abbauen.
SE = Einfache Distanzschutzplanke.
Holm Profil B.
Mit Pfosten, Abstand = 1,33 m.
Pfosten in Boden, Homogenbereich HB 1 - FRS.
Pfostenlöcher entsprechend der sie umgebenden Fläche
schließen.
Pfostenlänge bis 1900 mm.
Konstruktionsteile zum Lagerplatz des AG fördern, abladen und sortiert nach Unterlagen des AG lagern.
Menge: 28,000 m
Leistungsbereichkatalog: 129

**17.01.0040 SE aus Stahl abbauen*Profil B Pfost. A 1,33 m*Pf.u.Dichtpl.entf Teile förd.u.lag.**
StL-Nr. 2112900392300603
Schutzeinrichtung (SE) aus Stahl einschließlich sämtlicher Einzelteile abbauen.
SE 'Einfache Distanzschutzplanke mit Geländer'

Holm Profil B.
Mit Pfosten, Abstand = 1,33 m.
Pfosten mit Fußplatte, einschließlich Entfernen der e-
lastischen Dichtungsplatte.
Konstruktionsteile zum Lagerplatz des AG fördern, abladen und sortiert nach Unterlagen des AG lagern.
Menge: 100,000 m
Leistungsbereichkatalog: 129

**17.01.0050 SE aus Stahl abbauen*Profil B Pfost. A 2,00 m*Pfost.in bef.Fl. Pf.l.b. 1900 mm*Teile förd.u.lag.**
StL-Nr. 2112900392220103
Schutzeinrichtung (SE) aus Stahl einschließlich sämtlicher Einzelteile abbauen.
SE 'Einfache Distanzschutzplanke mit Geländer'

Holm Profil B.
Mit Pfosten, Abstand = 2,00 m.
Pfosten in befestigter Fläche nach Unterlagen des AG.
Pfostenlöcher entsprechend der sie umgebenden Fläche
schließen.
Pfostenlänge bis 1900 mm.
Konstruktionsteile zum Lagerplatz des AG fördern, abladen und sortiert nach Unterlagen des AG lagern.
Menge: 52,000 m
Leistungsbereichkatalog: 129

**17.01.0060 SE aus Stahl abbauen EDSP*Profil B*Pfost. A 2,00 m HB 1*Pf.l.b. 1900 mm Teile förd.u.lag.**
StL-Nr. 2112900322210103
Schutzeinrichtung (SE) aus Stahl einschließlich sämtlicher Einzelteile abbauen.
SE = Einfache Distanzschutzplanke.
Holm Profil B.
Mit Pfosten, Abstand = 2,00 m.
Pfosten in Boden, Homogenbereich HB 1 - FRS.
Pfostenlöcher entsprechend der sie umgebenden Fläche
schließen.
Pfostenlänge bis 1900 mm.
Konstruktionsteile zum Lagerplatz des AG fördern, abladen und sortiert nach Unterlagen des AG lagern.
Menge: 144,000 m
Leistungsbereichkatalog: 129

**17.01.0070 SE aus Stahl abbauen ESP*Profil B*Pfost. A 2,00 m HB 1*Pf.l.b. 1900 mm Teile förd.u.lag.**
StL-Nr. 2112900312210103
Schutzeinrichtung (SE) aus Stahl einschließlich sämtlicher Einzelteile abbauen.
SE = Einfache Schutzplanke.
Holm Profil B.
Mit Pfosten, Abstand = 2,00 m.
Pfosten in Boden, Homogenbereich HB 1 - FRS.
Pfostenlöcher entsprechend der sie umgebenden Fläche
schließen.
Pfostenlänge bis 1900 mm.
Konstruktionsteile zum Lagerplatz des AG fördern, abladen und sortiert nach Unterlagen des AG lagern.
Menge: 252,000 m
Leistungsbereichkatalog: 129

**17.01.0080 ÜK/ÜE des FRS abbauen*HB 1 Teile förd.u.lag.**
StL-Nr. 21129022913000
Übergangskonstruktion/Übergangselement (ÜK/ÜE) des
Fahrzeug-Rückhaltesystems (FRS) aus Beton oder Stahl
abbauen.
Konstruktion 'EDSP 1.33 BW auf EDSP 1.33'

Pfosten in Boden, Homogenbereich HB 1 - FRS.
Pfostenlöcher entsprechend der sie umgebenden Fläche
schließen.
Konstruktionsteile zum Lagerplatz des AG fördern, abladen und sortiert nach Unterlagen des AG lagern.
Menge: 2,000 St
Leistungsbereichkatalog: 129

**17.01.0090 ÜK/ÜE des FRS abbauen*HB 1 Teile förd.u.lag.**
StL-Nr. 21129022913000
Übergangskonstruktion/Übergangselement (ÜK/ÜE) des
Fahrzeug-Rückhaltesystems (FRS) aus Beton oder Stahl
abbauen.
Konstruktion 'EDSP 1.33 BW auf EDSP 2.0'

Pfosten in Boden, Homogenbereich HB 1 - FRS.
Pfostenlöcher entsprechend der sie umgebenden Fläche
schließen.
Konstruktionsteile zum Lagerplatz des AG fördern, abladen und sortiert nach Unterlagen des AG lagern.
Menge: 2,000 St
Leistungsbereichkatalog: 129

**17.01.0100 ÜK/ÜE des FRS abbauen*HB 1 Teile förd.u.lag.**
StL-Nr. 21129022913000
Übergangskonstruktion/Übergangselement (ÜK/ÜE) des
Fahrzeug-Rückhaltesystems (FRS) aus Beton oder Stahl
abbauen.
Konstruktion 'EDSP 1.33 auf EDSP 2.0'

Pfosten in Boden, Homogenbereich HB 1 - FRS.
Pfostenlöcher entsprechend der sie umgebenden Fläche
schließen.
Konstruktionsteile zum Lagerplatz des AG fördern, abladen und sortiert nach Unterlagen des AG lagern.
Menge: 2,000 St
Leistungsbereichkatalog: 129

**17.01.0110 ÜK/ÜE des FRS abbauen*HB 1 Teile förd.u.lag.**
StL-Nr. 21129022913000
Übergangskonstruktion/Übergangselement (ÜK/ÜE) des
Fahrzeug-Rückhaltesystems (FRS) aus Beton oder Stahl
abbauen.
Konstruktion 'EDSP 2.0 auf ESP 2.0'

Pfosten in Boden, Homogenbereich HB 1 - FRS.
Pfostenlöcher entsprechend der sie umgebenden Fläche
schließen.
Konstruktionsteile zum Lagerplatz des AG fördern, abladen und sortiert nach Unterlagen des AG lagern.
Menge: 4,000 St
Leistungsbereichkatalog: 129

#### Unterabschnitt 17.02 Einbau neue Schutzeinrichtung

**17.02.0010 SE auf Brücken und Stützw. herst. Neigung 4 v.H.*Abstand 1,33 m Außenkappe Dicht.platte**
StL-Nr. 2112920799111901
Schutzeinrichtung (SE) auf Brücken, Stützwänden oder
Streifenfundamenten einschließlich erforderlicher systembedingter Arbeiten herstellen. Abgerechnet
wird die Baulänge. Ggf. erforderliche Dilatation wird
übermessen und als Zulage gesondert vergütet.
SE 'Super-Rail Eco BW, Holm Profil B'

Pfosten 'C-125, Länge 790 mm mit Fußplatte'

Neigung der Fußplatte 4 v.H.
Pfostenabstand = 1,33 m.
Aufstellung auf Außenkappe nach Unterlagen des AG
Montage 'auf einbetonierten Fertigteil-Ankern im Überbaubereich'

Ausgleich durch wetterbeständige dauerelastische Dichtungsplatte.
Menge: 68,000 m
Leistungsbereichkatalog: 129

**17.02.0020 SE auf Brücken und Stützw. herst. Neigung 4 v.H.*Abstand 1,33 m Außenkappe Dicht.platte**
StL-Nr. 2112920799111901
Schutzeinrichtung (SE) auf Brücken, Stützwänden oder
Streifenfundamenten einschließlich erforderlicher systembedingter Arbeiten herstellen. Abgerechnet
wird die Baulänge. Ggf. erforderliche Dilatation wird
übermessen und als Zulage gesondert vergütet.
SE 'Super-Rail Eco BW, Holm Profil B'

Pfosten 'C-125, Länge 790 mm mit Fußplatte'

Neigung der Fußplatte 4 v.H.
Pfostenabstand = 1,33 m.
Aufstellung auf Außenkappe nach Unterlagen des AG
Montage 'durch Verbundanker in Beton mittels Bohrung im Flügelbereich'

Ausgleich durch wetterbeständige dauerelastische Dichtungsplatte.
Menge: 30,000 m
Leistungsbereichkatalog: 129

**17.02.0030 SE herstellen*Profil B*Pf.Abstand 2m HB 1*Erdarbeiten ausf.**
StL-Nr. 21129203929211
Schutzeinrichtung (SE) einschließlich erforderlicher
systembedingter Arbeiten herstellen. Abgerechnet
wird die Baulänge.
SE 'Super-Rail Eco'

Holm Profil B.
Pfosten 'C-125, Länge 1.900 mm'

Pfostenabstand 2,00 m.
Aufstellung in Boden, Homogenbereich HB 1 - FRS.
Erforderliche Erdarbeiten ausführen. Die die Pfosten
umgebene Fläche wiederherstellen, überschüssigen Boden
flächenhaft verteilen.
Menge: 144,000 m
Leistungsbereichkatalog: 129

**17.02.0040 SE herstellen*Profil B*Pf.Abstand 2m HB 1*Erdarbeiten ausf.**
StL-Nr. 21129203929211
Schutzeinrichtung (SE) einschließlich erforderlicher
systembedingter Arbeiten herstellen. Abgerechnet
wird die Baulänge.
SE 'Eco-Safe 2.0'

Holm Profil B.
Pfosten 'C-100/60, Länge 1.700 mm'

Pfostenabstand 2,00 m.
Aufstellung in Boden, Homogenbereich HB 1 - FRS.
Erforderliche Erdarbeiten ausführen. Die die Pfosten
umgebene Fläche wiederherstellen, überschüssigen Boden
flächenhaft verteilen.
Menge: 192,000 m
Leistungsbereichkatalog: 129

**17.02.0050 SE auf Brücken und Stützw. herst. Außenkappe Dicht.platte**
StL-Nr. 2112920799991901
Schutzeinrichtung (SE) auf Brücken, Stützwänden oder
Streifenfundamenten einschließlich erforderlicher systembedingter Arbeiten herstellen. Abgerechnet
wird die Baulänge. Ggf. erforderliche Dilatation wird
übermessen und als Zulage gesondert vergütet.
SE 'Super-Rail Eco HS BW, Holm Profil B'

Pfosten 'C-125/125, Länge 790 mm mit Fußplatte'

Neigung 'der Fußplatte 2,5 v.H.'

Pfostenabstand '1,00 m'

Aufstellung auf Außenkappe nach Unterlagen des AG
Montage 'auf einbetonierten Fertigteil-Ankern im Überbaubereich'

Ausgleich durch wetterbeständige dauerelastische Dichtungsplatte.
Menge: 68,000 m
Leistungsbereichkatalog: 129

**17.02.0060 SE auf Brücken und Stützw. herst. Außenkappe Dicht.platte**
StL-Nr. 2112920799991901
Schutzeinrichtung (SE) auf Brücken, Stützwänden oder
Streifenfundamenten einschließlich erforderlicher systembedingter Arbeiten herstellen. Abgerechnet
wird die Baulänge. Ggf. erforderliche Dilatation wird
übermessen und als Zulage gesondert vergütet.
SE 'Super-Rail Eco HS BW, Holm Profil B'

Pfosten 'C-125/125, Länge 790 mm mit Fußplatte'

Neigung 'der Fußplatte 2,5 v.H.'

Pfostenabstand '1,00 m'

Aufstellung auf Außenkappe nach Unterlagen des AG
Montage 'durch Verbundanker in Beton mittels Bohrung im Flügelbereich'

Ausgleich durch wetterbeständige dauerelastische Dichtungsplatte.
Menge: 30,000 m
Leistungsbereichkatalog: 129

**17.02.0070 SE herstellen*Profil B**
StL-Nr. 21129203929990
Schutzeinrichtung (SE) einschließlich erforderlicher
systembedingter Arbeiten herstellen. Abgerechnet
wird die Baulänge.
SE 'Super-Rail Eco HS'

Holm Profil B.
Pfosten 'C-125, Länge 1.900 mm und C-125, Länge 1.750 mm im Wechsel'

Pfostenabstand '0,50 m'

Aufstellung 'im Bereich des asphaltierten Geh- und Radwegs'
Menge: 48,000 m
Leistungsbereichkatalog: 129

**17.02.0080 SE herstellen*Profil B HB 1*Erdarbeiten ausf.**
StL-Nr. 21129203929911
Schutzeinrichtung (SE) einschließlich erforderlicher
systembedingter Arbeiten herstellen. Abgerechnet
wird die Baulänge.
SE 'Super-Rail Eco HS'

Holm Profil B.
Pfosten 'C-125, Länge 1.900 mm und C-125, Länge 1.750 mm im Wechsel'

Pfostenabstand '0,50 m'

Aufstellung in Boden, Homogenbereich HB 1 - FRS.
Erforderliche Erdarbeiten ausführen. Die die Pfosten
umgebene Fläche wiederherstellen, überschüssigen Boden
flächenhaft verteilen.
Menge: 24,000 m
Leistungsbereichkatalog: 129

**17.02.0090 Dilatationsstoß herstellen (Zulage)*Profil B*auf Bauwerk**
StL-Nr. 21129232929100
Dilatationsstoß einschließlich erforderlicher systembedingter Arbeiten herstellen. Vergütet wird der Mehraufwand gegenüber der Herstellung der durchlaufenden Konstruktion als Zulage.
Dilatationsstoß 'Super-Rail Eco BW'

Holm Profil B.
Dilatation 'rechnerisch festlegen.'

Einbau auf Bauwerk.
Menge: 1,000 St
Leistungsbereichkatalog: 129

**17.02.0100 Dilatationsstoß herstellen (Zulage)*Profil B*auf Bauwerk**
StL-Nr. 21129232929100
Dilatationsstoß einschließlich erforderlicher systembedingter Arbeiten herstellen. Vergütet wird der Mehraufwand gegenüber der Herstellung der durchlaufenden Konstruktion als Zulage.
Dilatationsstoß 'Super-Rail Eco HS BW'

Holm Profil B.
Dilatation 'rechnerisch festlegen.'

Einbau auf Bauwerk.
Menge: 1,000 St
Leistungsbereichkatalog: 129

**17.02.0110 ÜK/ÜE herstellen*Profil B*HB 1 Erdarb. ausf.**
StL-Nr. 21129227929101
Übergangskonstruktion (ÜK) oder Übergangselement (ÜE)
einschließlich erforderlicher systembedingter Arbeiten
herstellen.
ÜK/ÜE 'SR Eco/Eco Safe 2.0'

Holm Profil B.
Pfosten 'gem. TÜL-Nr. 4009'

Aufstellung in Boden, Homogenbereich HB 1 - FRS.
Erforderliche Erdarbeiten ausführen. Die umgebene
Fläche wieder herstellen, überschüssigen Boden
flächenhaft verteilen.
Menge: 4,000 St
Leistungsbereichkatalog: 129

**17.02.0120 ÜK/ÜE herstellen*Profil B*HB 1 Erdarb. ausf.**
StL-Nr. 21129227929101
Übergangskonstruktion (ÜK) oder Übergangselement (ÜE)
einschließlich erforderlicher systembedingter Arbeiten
herstellen.
ÜK/ÜE 'SR Eco HS/SR Eco'

Holm Profil B.
Pfosten 'gem. TÜL-Nr. 4010'

Aufstellung in Boden, Homogenbereich HB 1 - FRS.
Erforderliche Erdarbeiten ausführen. Die umgebene
Fläche wieder herstellen, überschüssigen Boden
flächenhaft verteilen.
Menge: 2,000 St
Leistungsbereichkatalog: 129

**17.02.0130 ÜK/ÜE herstellen*Profil B*HB 1 Erdarb. ausf.**
StL-Nr. 21129227929101
Übergangskonstruktion (ÜK) oder Übergangselement (ÜE)
einschließlich erforderlicher systembedingter Arbeiten
herstellen.
ÜK/ÜE 'SR Eco BW/SR Eco'

Holm Profil B.
Pfosten 'gem. TÜL-Nr. 5073'

Aufstellung in Boden, Homogenbereich HB 1 - FRS.
Erforderliche Erdarbeiten ausführen. Die umgebene
Fläche wieder herstellen, überschüssigen Boden
flächenhaft verteilen.
Menge: 2,000 St
Leistungsbereichkatalog: 129

**17.02.0140 ÜK/ÜE herstellen*Profil B*HB 1 Erdarb. ausf.**
StL-Nr. 21129227929101
Übergangskonstruktion (ÜK) oder Übergangselement (ÜE)
einschließlich erforderlicher systembedingter Arbeiten
herstellen.
ÜK/ÜE 'SR Eco HS BW/SR Eco HS'

Holm Profil B.
Pfosten 'gem. TÜL-Nr. 5029'

Aufstellung in Boden, Homogenbereich HB 1 - FRS.
Erforderliche Erdarbeiten ausführen. Die umgebene
Fläche wieder herstellen, überschüssigen Boden
flächenhaft verteilen.
Menge: 2,000 St
Leistungsbereichkatalog: 129

**17.02.0150 ÜK/ÜE herstellen*Profil B*HB 1 Erdarb. ausf.**
StL-Nr. 21129227929101
Übergangskonstruktion (ÜK) oder Übergangselement (ÜE)
einschließlich erforderlicher systembedingter Arbeiten
herstellen.
ÜK/ÜE 'Eco Safe 2.0/ESP 2.0 (Anschluss an Bestand)'

Holm Profil B.
Pfosten 'gem. TÜL-Nr. 5010'

Aufstellung in Boden, Homogenbereich HB 1 - FRS.
Erforderliche Erdarbeiten ausführen. Die umgebene
Fläche wieder herstellen, überschüssigen Boden
flächenhaft verteilen.
Menge: 4,000 St
Leistungsbereichkatalog: 129

**17.02.0160 Leitpfosten aufstellen Aufsatzleitpf.*Refl.beids. gelb Typ R2, Kl. 2**
StL-Nr. 2112940370044000
Leitpfosten aus Niederdruckpolyäthylen (PE-HD) aufstellen.
Aufsatzleitpfosten, Länge 0,55 m.
Retroreflektoren beidseitig, gelb.
Retroreflektoren Typklasse R2, Klasse 2.
Menge: 18,000 St
Leistungsbereichkatalog: 129

**17.02.0170 Reflektor für Schutzplankenkonstruktionen zum Einschlagen**
Schutzplanken-Reflektoren aus Kunststoff in beidseitig
Weiß in Langlöcher der Schutzplanke einbauen.
Passend für Schutzplankenholm Profil B.
Zur Montage in Langloch ca. 42 x 18 mm zzgl. Radius Grundkörper
aus UV-stabilisiertem Kunststoff, Farbe schwarz.
Zweiseitiges Reflexionselement in Ausführung Kunststoff-Mehrkammerreflektor
Reflexionselemente jeweils rund, Durchmesser 60 mm +/- 2 mm
Reflexionselemente jeweils im Winkel 15° zur Fahrbahn angeordnet
Farbe Reflexionselement beide Seiten: weiß
Die Reflexionselemente müssen BAST geprüft sein und die Klasse 2
der DIN EN 12899-3 für Kunststoffrückstrahler erfüllen, sowie luft- und
wasserdicht mit dem Grundkörper verschweißt sein.
Die Montage des Reflektors muss ohne Werkzeug und ohne Eingriff in die Schutzplankenkonstruktion und deren Verschraubung durch einfaches
Eindrücken in die vorhandenen Langlöcher möglich sein.
Abstand zwischen den Reflektoren: 20 m
Menge: 36,000 St
